# Isolamento térmico de tubagens, sistema Teclit "ROCKWOOL"

- Propriedade do ficheiro: CYPE INGENIEROS, S.A.
- Formato: FIEBDC-3/2002
- Moeda: EUR
- Custos indirectos: 3.00 %
- IVA: 23.00 %

## N Isolamentos e impermeabilizações

### NA Isolamentos térmicos

#### NAA Tubagens e tubos de queda

**NAA110** m Isolamento térmico de tubagens, sistema Teclit "ROCKWOOL".
Isolamento térmico de tubagens, sistema Teclit "ROCKWOOL", formado por manga isolante de lã de rocha revestida com uma lâmina de alumínio reforçado, Teclit PS 200, de 18,0 mm de diâmetro interior e 20,0 mm de espessura; kits de suspensão, Teclit Hanger; e fita adesiva de alumínio reforçado, Teclit Alutape.
Inclui: Preparação da superfície suporte. Implantação e corte do isolamento. Colocação e fixação do kit de suspensão. Colocação do isolamento. Vedação de juntas e ligações.
Critério de medição de projecto: Comprimento medido segundo documentação gráfica de Projecto.
Critério de medição de obra: Medir-se-á o comprimento realmente executado segundo especificações de Projecto.

| Código | Un | Descrição | Rendimento | Preço | Importância |
|---|---|---|---|---|---|
| mt17crw120na | Ud | Kit de suspensão, Teclit Hanger "ROCKWOOL", composto por um núcleo de lã de rocha revestida com uma lâmina de alumínio reforçado, de 18 mm de diâmetro interior e 20 mm de espessura, Euroclasse A2-s1, d0 de reacção ao fogo, intervalo de temperatura de trabalho de 0 a 250°C, com um corte longitudinal com lingueta autocolante e abraçadeira metálica de fecho rápido com parafusos, para instalações de aquecimento, climatização e água quente sanitária. (material) | 0.500 | 15.78 | 7.89 |
| mt17crw110bba | m | Manga isolante de lã de rocha revestida com uma lâmina de alumínio reforçado, Teclit PS 200 "ROCKWOOL", de 18 mm de diâmetro interior e 20 mm de espessura; Euroclasse A2-s1, d0 de reacção ao fogo, intervalo de temperatura de trabalho de 0 a 250°C, com um corte longitudinal com lingueta autocolante para facilitar a sua montagem, segundo NP EN 14303, para instalações de aquecimento, climatização e água quente sanitária. (material) | 0.950 | 5.85 | 5.56 |
| mt17crw130d | m | Fita adesiva de alumínio reforçado, Teclit Alutape "ROCKWOOL", de 50 mm de largura e 50 m de comprimento, com grande aderência e capacidade de vedação. (material) | 0.200 | 0.74 | 0.15 |
| mo054 | h | Oficial de 1ª montador de isolamentos. (mão de obra) | 0.104 | 23.31 | 2.42 |
| mo101 | h | Ajudante de montador de isolamentos. (mão de obra) | 0.104 | 22.13 | 2.30 |
| % | % | Custos directos complementares | 2 % | 18.32 | 0.37 |
|  |  | Custos directos |  |  | 18.69 |
