# Isolamento térmico de pavimento de câmara frigorífica, com poliestireno extrudido

- Propriedade do ficheiro: CYPE INGENIEROS, S.A.
- Formato: FIEBDC-3/2002
- Moeda: EUR
- Custos indirectos: 3.00 %
- IVA: 23.00 %

## N Isolamentos e impermeabilizações

### NA Isolamentos térmicos

#### NAG Câmaras frigoríficas

**NAG010** m² Isolamento térmico de pavimento de câmara frigorífica, com poliestireno extrudido.
Isolamento térmico de pavimento de câmara frigorífica, formado por dupla painel rígido de poliestireno extrudido, de superfície lisa e bordo lateral a meia madeira, de 70 mm de espessura, resistência à compressão >= 300 kPa, resistência térmica 2 m²°C/W, condutibilidade térmica 0,035 W/(m°C), colocado topo a topo na base da laje térrea, simplesmente apoiado, prévia colocação de barreira de vapor com membrana de betume aditivado com plastómero APP, LA-30-AL colocada com emulsão asfáltica aniônica com cargas sobre uma camada de betão de limpeza, coberto com filme de polietileno de 0,2 mm de espessura, preparado para receber uma laje térrea de betão. Inclusive fita autocolante para vedação de juntas.
Critérios considerados na determinação do preço da unidade de obra: O preço não inclui a camada de betão de limpeza.
Inclui: Limpeza e preparação da superfície suporte. Implantação e corte do isolamento. Colocação da barreira de vapor. Colocação do isolamento. Colocação do filme de polietileno. Vedação de juntas do filme de polietileno.
Critério de medição de projecto: Superfície medida segundo documentação gráfica de Projecto.
Critério de medição de obra: Medir-se-á a superfície realmente executada segundo especificações de Projecto.

| Código | Un | Descrição | Rendimento | Preço | Importância |
|---|---|---|---|---|---|
| mt14iea020c | kg | Emulsão asfáltica aniônica com cargas. (material) | 0.300 | 3.30 | 0.99 |
| mt14lad010i | m² | Membrana de betume aditivado com plastómero APP, LA-30-AL, de 2 mm de espessura, massa nominal 3 kg/m², com armadura de alumínio, de superfície não protegida. Segundo EN 13707. (material) | 1.050 | 7.48 | 7.85 |
| mt16pxa010adq | m² | Painel rígido de poliestireno extrudido, segundo EN 13164, de superfície lisa e bordo lateral a meia madeira, de 70 mm de espessura, resistência à compressão >= 300 kPa, resistência térmica 2 m²°C/W, condutibilidade térmica 0,035 W/(m°C), Euroclasse E de reacção ao fogo segundo NP EN 13501-1, com código de designação XPS-EN 13164-T1-CS(10/Y)300-DS(70,90)-DLT(2)5-CC(2/1,5/50)125-WL(T)0,7-WD(V)3-FTCD1. (material) | 2.200 | 13.74 | 30.23 |
| mt16png010d | m² | Filme de polietileno de 0,2 mm de espessura e 184 g/m² de massa superficial. (material) | 1.100 | 0.41 | 0.45 |
| mt16aaa030 | m | Fita autocolante para vedação de juntas. (material) | 0.400 | 0.30 | 0.12 |
| op00sop010 |  | Maçarico para soldadura de lâminas asfálticas. | 1.000 | 0.00 | 0.00 |
| mo054 | h | Oficial de 1ª montador de isolamentos. (mão de obra) | 0.273 | 23.31 | 6.36 |
| mo101 | h | Ajudante de montador de isolamentos. (mão de obra) | 0.273 | 22.13 | 6.04 |
| % | % | Custos directos complementares | 2 % | 52.04 | 1.04 |
|  |  | Custos directos |  |  | 53.08 |
