# Isolamento térmico da junta interior entre a caixilharia exterior e o paramento, com espuma de poliuretano

- Propriedade do ficheiro: CYPE INGENIEROS, S.A.
- Formato: FIEBDC-3/2002
- Moeda: EUR
- Custos indirectos: 3.00 %
- IVA: 23.00 %

## N Isolamentos e impermeabilizações

### NA Isolamentos térmicos

#### NAJ Pontes térmicas

**NAJ031** m Isolamento térmico da junta interior entre a caixilharia exterior e o paramento, com espuma de poliuretano.
Isolamento térmico da junta interior entre a caixilharia exterior e o paramento, com espuma adesiva auto-expansível, elástica, de poliuretano monocomponente, de 25 kg/m³ de densidade, condutibilidade térmica 0,0345 W/(m°C), 135% de expansão, alongamento até à rotura 45% e 7 N/cm² de resistência à tracção, estável de -40°C a 90°C, aplicada com pistola.
Inclui: Preparação da zona a preencher com isolamento. Aplicação da espuma de poliuretano. Limpeza final.
Critério de medição de projecto: Comprimento medido segundo documentação gráfica de Projecto.
Critério de medição de obra: Medir-se-á o comprimento realmente executado segundo especificações de Projecto.

| Código | Un | Descrição | Rendimento | Preço | Importância |
|---|---|---|---|---|---|
| mt22www040 | Ud | Aerossol de 750 ml de espuma adesiva auto-expansível, elástica, de poliuretano monocomponente, de 25 kg/m³ de densidade, condutibilidade térmica 0,0345 W/(m°C), 135% de expansão, alongamento até à rotura 45% e 7 N/cm² de resistência à tracção, estável de -40°C a 90°C; para aplicar com pistola; segundo EN 13165. (material) | 0.130 | 8.37 | 1.09 |
| mo020 | h | Oficial de 1ª construção. (mão de obra) | 0.109 | 22.68 | 2.47 |
| mo113 | h | Operário não qualificado construção. (mão de obra) | 0.164 | 21.45 | 3.52 |
| % | % | Custos directos complementares | 2 % | 7.08 | 0.14 |
|  |  | Custos directos |  |  | 7.22 |
