# Isolamento sonoro a sons de condução aérea de curva de tubo de queda, com complexos multicamada

- Propriedade do ficheiro: CYPE INGENIEROS, S.A.
- Formato: FIEBDC-3/2002
- Moeda: EUR
- Custos indirectos: 3.00 %
- IVA: 23.00 %

## N Isolamentos e impermeabilizações

### NB Isolamentos sonoros

#### NBA Tubagens e tubos de queda

**NBA030** m Isolamento sonoro a sons de condução aérea de curva de tubo de queda, com complexos multicamada.
Isolamento sonoro a sons de condução aérea de curva de tubo de queda de 250 mm de diâmetro, realizado com complexo multicamada, de 7 mm de espessura, 3,7 kg/m² de massa superficial, formado por uma lâmina de polietileno de 5 mm de espessura e uma lâmina viscoelástica de alta densidade de 2 mm de espessura; disposto à volta do tubo de queda como manga isolante com abraçadeiras de plástico e reforço com banda autocolante dessolidarizante, de 90 mm de largura e de 4 mm de espessura, formada por uma lâmina de poliolefinas de alta resistência e uma lâmina viscoelástica de alta densidade de 2 mm de espessura. Inclusive fita viscoelástica autocolante, para vedação de juntas.
Inclui: Limpeza da superfície suporte. Corte do rolo em tramos. Forrado da curva do tubo de queda. Colocação das abraçadeiras. Vedação de juntas. Colocação da segunda camada de isolante.
Critério de medição de projecto: Comprimento medido segundo documentação gráfica de Projecto.
Critério de medição de obra: Medir-se-á o comprimento realmente executado segundo especificações de Projecto.

| Código | Un | Descrição | Rendimento | Preço | Importância |
|---|---|---|---|---|---|
| mt16ptc010a | m² | Complexo multicamada, de 7 mm de espessura, 3,7 kg/m² de massa superficial, formado por uma lâmina de polietileno de 5 mm de espessura e uma lâmina viscoelástica de alta densidade de 2 mm de espessura; com 64 dB de índice global de redução sonora, Rw; proporcionando uma redução do nível global de pressão sonora a sons de percussão de 18 dB e uma redução do nível global ponderado de pressão a sons de condução aérea de 10 dBA. (material) | 0.864 | 10.42 | 9.00 |
| mt16pdg012a | Ud | Abraçadeira de plástico, para fixação de isolamento sonoro de tubos de queda. (material) | 4.000 | 0.17 | 0.68 |
| mt16pnc010a | m | Fita viscoelástica autocolante, com auto-protecção de alumínio, de 50 mm de largura e de 1,5 mm de espessura, para vedação de juntas. (material) | 1.100 | 0.80 | 0.88 |
| mt16ptc060c | m | Banda autocolante dessolidarizante, de 90 mm de largura e de 4 mm de espessura, formada por uma lâmina de poliolefinas de alta resistência e uma lâmina viscoelástica de alta densidade de 2 mm de espessura; proporcionando uma redução do nível global de pressão sonora a sons de percussão de 17 dB. (material) | 9.599 | 1.40 | 13.44 |
| mo054 | h | Oficial de 1ª montador de isolamentos. (mão de obra) | 0.332 | 23.31 | 7.74 |
| mo101 | h | Ajudante de montador de isolamentos. (mão de obra) | 0.332 | 22.13 | 7.35 |
| % | % | Custos directos complementares | 2 % | 39.09 | 0.78 |
|  |  | Custos directos |  |  | 39.87 |
