# Isolamento sonoro a sons de condução aérea entre placas, em revestimento interior de placas, com lâminas viscoelásticas

- Propriedade do ficheiro: CYPE INGENIEROS, S.A.
- Formato: FIEBDC-3/2002
- Moeda: EUR
- Custos indirectos: 3.00 %
- IVA: 23.00 %

## N Isolamentos e impermeabilizações

### NB Isolamentos sonoros

#### NBO Revestimentos interiores

**NBO040** m² Isolamento sonoro a sons de condução aérea entre placas, em revestimento interior de placas, com lâminas viscoelásticas.
Isolamento sonoro a sons de condução aérea entre placas, no revestimento interior de placas, formado por lâmina viscoelástica de alta densidade, de 4 mm de espessura, aderida entre as placas com adesivo à base de borracha sintética.
Inclui: Corte do isolamento. Aplicação da cola. Colocação do isolamento na placa já montada. Resolução de pontos singulares.
Critério de medição de projecto: Superfície medida segundo documentação gráfica de Projecto.
Critério de medição de obra: Medir-se-á a superfície realmente executada segundo especificações de Projecto.

| Código | Un | Descrição | Rendimento | Preço | Importância |
|---|---|---|---|---|---|
| mt16ptd060oe | m² | Lâmina viscoelástica de alta densidade, de 4 mm de espessura; com 38,5 dB de índice global de redução sonora, Rw. (material) | 1.050 | 5.55 | 5.83 |
| mt16afd010a | l | Adesivo à base de borracha sintética, para fixação de materiais isolantes. (material) | 0.250 | 7.86 | 1.97 |
| mo054 | h | Oficial de 1ª montador de isolamentos. (mão de obra) | 0.109 | 23.31 | 2.54 |
| mo101 | h | Ajudante de montador de isolamentos. (mão de obra) | 0.109 | 22.13 | 2.41 |
| % | % | Custos directos complementares | 2 % | 12.75 | 0.26 |
|  |  | Custos directos |  |  | 13.01 |
