# Vedação estanque de passagem de cabos com peça pré-fabricada, em paramento de madeira

- Propriedade do ficheiro: CYPE INGENIEROS, S.A.
- Formato: FIEBDC-3/2002
- Moeda: EUR
- Custos indirectos: 3.00 %
- IVA: 23.00 %

## N Isolamentos e impermeabilizações

### NE Estanquidade

#### NEI Instalações

**NEI010** Ud Vedação estanque de passagem de cabos com peça pré-fabricada, em paramento de madeira.
Vedação estanque com peça autocolante, para um cabo de 6 a 12 mm de diâmetro, de geotêxtil não tecido de polipropileno e borracha sintética EPDM, de 14,5x14,5 cm, fixada antes da instalação das caixas para alojamento de mecanismos e de passagem de instalações, em paramento de madeira.
Inclui: Limpeza e preparação da superfície. Colocação da peça.
Critério de medição de projecto: Número de unidades previstas, segundo documentação gráfica de Projecto.
Critério de medição de obra: Medir-se-á o número de unidades realmente executadas segundo especificações de Projecto.

| Código | Un | Descrição | Rendimento | Preço | Importância |
|---|---|---|---|---|---|
| mt15sbi030a | Ud | Peça para a resolução da passagem de instalações, autocolante, para um cabo de 6 a 12 mm de diâmetro, de geotêxtil não tecido de polipropileno e borracha sintética EPDM, de 14,5x14,5 cm, intervalo de temperatura de trabalho de -40 a 120°C. (material) | 1.000 | 3.09 | 3.09 |
| mo101 | h | Ajudante de montador de isolamentos. (mão de obra) | 0.011 | 24.04 | 0.26 |
| % | % | Custos directos complementares | 2 % | 3.35 | 0.07 |
|  |  | Custos directos |  |  | 3.42 |
