# Vedação estanque de passagem de cabos ou tubos com fita adesiva, em paramento de madeira

- Propriedade do ficheiro: CYPE INGENIEROS, S.A.
- Formato: FIEBDC-3/2002
- Moeda: EUR
- Custos indirectos: 3.00 %
- IVA: 23.00 %

## N Isolamentos e impermeabilizações

### NE Estanquidade

#### NEI Instalações

**NEI021** Ud Vedação estanque de passagem de cabos ou tubos com fita adesiva, em paramento de madeira.
Vedação estanque de passagem de cabos ou tubos, de 200 mm de diâmetro, com fita adesiva, com película de separação, de 60 mm de largura, colocada sobre o cabo ou o tubo e o paramento de madeira.
Inclui: Limpeza e preparação da superfície. Corte da fita de vedação. Colocação da fita de vedação.
Critério de medição de projecto: Número de unidades previstas, segundo documentação gráfica de Projecto.
Critério de medição de obra: Medir-se-á o número de unidades realmente executadas segundo especificações de Projecto.

| Código | Un | Descrição | Rendimento | Preço | Importância |
|---|---|---|---|---|---|
| mt15sur020a | m | Fita adesiva, com película de separação, de 60 mm de largura, com elevadas propriedades elásticas; para a vedação da passagem de instalações. (material) | 0.638 | 1.00 | 0.64 |
| mo101 | h | Ajudante de montador de isolamentos. (mão de obra) | 0.005 | 22.13 | 0.11 |
| % | % | Custos directos complementares | 2 % | 0.75 | 0.02 |
|  |  | Custos directos |  |  | 0.77 |
