# Vedação estanque de tubo para passagem de instalações com tampa, em paramento de madeira

- Propriedade do ficheiro: CYPE INGENIEROS, S.A.
- Formato: FIEBDC-3/2002
- Moeda: EUR
- Custos indirectos: 3.00 %
- IVA: 23.00 %

## N Isolamentos e impermeabilizações

### NE Estanquidade

#### NEI Instalações

**NEI030** Ud Vedação estanque de tubo para passagem de instalações com tampa, em paramento de madeira.
Vedação estanque de tubo para passagem de instalações com tampão de elastómero termoplástico, de 16 mm de diâmetro exterior e 11 mm de diâmetro interior, em paramento de madeira.
Inclui: Perfuração da peça. Colocação da peça.
Critério de medição de projecto: Número de unidades previstas, segundo documentação gráfica de Projecto.
Critério de medição de obra: Medir-se-á o número de unidades realmente executadas segundo especificações de Projecto.

| Código | Un | Descrição | Rendimento | Preço | Importância |
|---|---|---|---|---|---|
| mt15sbi100aa | Ud | Tampão de elastómero termoplástico, de 16 mm de diâmetro exterior e 11 mm de diâmetro interior, intervalo de temperatura de trabalho de -50 a 90°C. (material) | 1.000 | 0.78 | 0.78 |
| mo101 | h | Ajudante de montador de isolamentos. (mão de obra) | 0.005 | 22.13 | 0.11 |
| % | % | Custos directos complementares | 2 % | 0.89 | 0.02 |
|  |  | Custos directos |  |  | 0.91 |
