# Vedação estanque de furo executado em paramento de madeira para a insuflação do isolamento na caixa de ar

- Propriedade do ficheiro: CYPE INGENIEROS, S.A.
- Formato: FIEBDC-3/2002
- Moeda: EUR
- Custos indirectos: 3.00 %
- IVA: 23.00 %

## N Isolamentos e impermeabilizações

### NE Estanquidade

#### NEO Aberturas em muros

**NEO010** Ud Vedação estanque de furo executado em paramento de madeira para a insuflação do isolamento na caixa de ar.
Vedação estanque de furo executado em paramento de madeira para a insuflação do isolamento na caixa de ar, com fita autocolante, de geotêxtil não tecido de polipropileno, com adesivo acrílico sem dissolventes e película de separação de papel siliconado, de 20 cm de largura.
Inclui: Limpeza e preparação da superfície. Corte da fita de vedação. Colocação da fita de vedação.
Critério de medição de projecto: Número de unidades previstas, segundo documentação gráfica de Projecto.
Critério de medição de obra: Medir-se-á o número de unidades realmente executadas segundo especificações de Projecto.

| Código | Un | Descrição | Rendimento | Preço | Importância |
|---|---|---|---|---|---|
| mt15sbi010d | m | Fita autocolante, de geotêxtil não tecido de polipropileno, com adesivo acrílico sem dissolventes e película de separação de papel siliconado, de 20 cm de largura, intervalo de temperatura de trabalho de -40 a 90°C, para aplicar em interiores e exteriores, fornecida em rolos de 30 m de comprimento. (material) | 0.200 | 3.16 | 0.63 |
| mo101 | h | Ajudante de montador de isolamentos. (mão de obra) | 0.011 | 22.13 | 0.24 |
| % | % | Custos directos complementares | 2 % | 0.87 | 0.02 |
|  |  | Custos directos |  |  | 0.89 |
