# Impermeabilização de muro de alvenaria em contacto com o terreno, pela sua face exterior, com emulsões asfálticas

- Propriedade do ficheiro: CYPE INGENIEROS, S.A.
- Formato: FIEBDC-3/2002
- Moeda: EUR
- Custos indirectos: 3.00 %
- IVA: 23.00 %

## N Isolamentos e impermeabilizações

### NI Impermeabilizações

#### NIM Muros em contacto com o terreno

**NIM010** m² Impermeabilização de muro de alvenaria em contacto com o terreno, pela sua face exterior, com emulsões asfálticas.
Impermeabilização de muro de alvenaria de blocos de betão em contacto com o terreno, pela sua face exterior, com emulsão betuminosa aniónica monocomponente, à base de betumes e resinas, aplicada em duas demãos, (rendimento: 1,2 kg/m² cada demão); sobre uma camada de regularização de argamassa de cimento, confeccionada em obra, com aditivo hidrófugo, dosificação 1:5, de 2 cm de espessura, acabamento afagado.
Inclui: Aplicação da camada de regularização. Execução de meia cana com argamassa. Aplicação da primeira demão. Aplicação da segunda demão.
Critério de medição de projecto: Superfície medida segundo documentação gráfica de Projecto.
Critério de medição de obra: Medir-se-á a superfície realmente executada segundo especificações de Projecto.

| Código | Un | Descrição | Rendimento | Preço | Importância |
|---|---|---|---|---|---|
| mt08aaa010a | m³ | Água. (material) | 0.006 | 1.50 | 0.01 |
| mt01arg005a | t | Areia de pedreira, para argamassa preparada em obra. (material) | 0.032 | 18.00 | 0.58 |
| mt08cem011a | kg | Cimento Portland CEM II/B-L 32,5 R, cor cinzento, em sacos, segundo NP EN 197-1. (material) | 6.000 | 0.10 | 0.60 |
| mt08adt010 | kg | Aditivo hidrófugo para impermeabilização de argamassas ou betões. (material) | 0.120 | 1.20 | 0.14 |
| mt14ieb010a | kg | Emulsão betuminosa aniónica monocomponente, à base de betumes e resinas. (material) | 2.400 | 2.14 | 5.14 |
| mo032 | h | Oficial de 1ª aplicador de produtos impermeabilizantes. (mão de obra) | 0.122 | 22.68 | 2.77 |
| mo070 | h | Ajudante de aplicador de produtos impermeabilizantes. (mão de obra) | 0.122 | 22.13 | 2.70 |
| mo020 | h | Oficial de 1ª construção. (mão de obra) | 0.489 | 22.68 | 11.09 |
| mo113 | h | Operário não qualificado construção. (mão de obra) | 0.245 | 21.45 | 5.26 |
| % | % | Custos directos complementares | 2 % | 28.29 | 0.57 |
|  |  | Custos directos |  |  | 28.86 |
