# Isolamento térmico reflectivo pelo interior de coberturas inclinadas sobre espaço habitável

- Propriedade do ficheiro: CYPE INGENIEROS, S.A.
- Formato: FIEBDC-3/2002
- Moeda: EUR
- Custos indirectos: 3.00 %
- IVA: 23.00 %

## N Isolamentos e impermeabilizações

### NR Isolamentos térmicos reflectivos

#### NRQ Coberturas inclinadas

**NRQ100** m² Isolamento térmico reflectivo pelo interior de coberturas inclinadas sobre espaço habitável.
Isolamento térmico reflectivo pelo interior de coberturas inclinadas sobre espaço habitável, formado por painel alveolar, com sobreposições autocolantes, com barreira de vapor, factor de resistência à difusão do vapor de água 1800, segundo EN 13984, de 50 mm de espessura, com uma emissividade de 0,06 numa face e 0,10 na outra face, uma resistência térmica intrínseca (sem caixa de ar) de 1,5 m²°C/W, resistência térmica associada a uma caixa de ar de 20 mm de espessura de 2,1 m²°C/W, segundo EN ISO 6946 e uma condutibilidade térmica de 0,033 W/(m°C). Colocação em obra: com sobreposição e fixado com fixações mecânicas à superfície suporte de madeira; preparado para a posterior formação de uma caixa de ar. Inclusive fita autocolante para vedação de juntas.
Critérios considerados na determinação do preço da unidade de obra: O preço não inclui o tecto falso.
Inclui: Limpeza do suporte. Revisão da superfície do paramento base no qual se realiza a fixação do isolamento de acordo com as exigências da técnica a utilizar. Implantação e corte do isolamento. Colocação do isolamento. Fixação do isolamento. Vedação de juntas.
Critério de medição de projecto: Superfície medida segundo documentação gráfica de Projecto.
Critério de medição de obra: Medir-se-á a superfície realmente executada segundo especificações de Projecto.

| Código | Un | Descrição | Rendimento | Preço | Importância |
|---|---|---|---|---|---|
| mt16ara010adae | m² | Painel alveolar, com barreira de vapor, factor de resistência à difusão do vapor de água 1800, segundo EN 13984, composto de uma lâmina de polietileno aluminizado calandrado com tratamento anticorrosão e uma lâmina de polietileno aluminizado, unidas através de uma estrutura formada por várias camada de espuma de polietileno e lâminas de polietileno metalizado em forma de favo de abelha, de 50 mm de espessura, com uma emissividade de 0,06 numa face e 0,10 na outra face, uma resistência térmica intrínseca (sem caixa de ar) de 1,5 m²°C/W e uma condutibilidade térmica de 0,033 W/(m°C), fornecido em painéis de 1,20x2,65 m. (material) | 1.100 | 7.79 | 8.57 |
| mt16aaa020ka | Ud | Fixação mecânica para painéis isolantes de complexo multicamada, colocados directamente sobre a superfície suporte. (material) | 2.000 | 0.15 | 0.30 |
| mt16ara100a | m | Fita autocolante, de alumínio, com adesivo acrílico, de 100 mm de largura, para a estanquidade ao ar e ao vapor de água das juntas em isolamentos reflectivos. (material) | 0.100 | 0.46 | 0.05 |
| mo054 | h | Oficial de 1ª montador de isolamentos. (mão de obra) | 0.088 | 23.31 | 2.05 |
| mo101 | h | Ajudante de montador de isolamentos. (mão de obra) | 0.044 | 22.13 | 0.97 |
| % | % | Custos directos complementares | 2 % | 11.94 | 0.24 |
|  |  | Custos directos |  |  | 12.18 |
