# Acondicionamento acústico em paramentos verticais, com painéis de lã de rocha

- Propriedade do ficheiro: CYPE INGENIEROS, S.A.
- Formato: FIEBDC-3/2002
- Moeda: EUR
- Custos indirectos: 3.00 %
- IVA: 23.00 %

## N Isolamentos e impermeabilizações

### NT Condicionamento acústico

#### NTP Paramentos verticais

**NTP005** Ud Acondicionamento acústico em paramentos verticais, com painéis de lã de rocha.
Acondicionamento acústico em paramentos verticais, situado a uma altura maior ou igual a 4 m, com painel acústico autoportante de lã de rocha vulcânica, circular, de 1160x1160x40 mm, revestido pela face visível com um véu mineral de cor branca, e com um filtro acústico pela face oposta, com os bordos pintados, com fixações mecânicas, sobre o paramento. Inclusive kit de montagem, para a fixação de painéis de lã de rocha com uma separação entre o painel e o paramento vertical de 15 mm.
Inclui: Limpeza e preparação da superfície suporte. Fixação do perfil ao paramento. Inserção do perfil de suspensão no painel. Inserção da peça distanciadora no painel. Colocação do painel.
Critério de medição de projecto: Número de unidades previstas, segundo documentação gráfica de Projecto.
Critério de medição de obra: Medir-se-á o número de unidades realmente executadas segundo especificações de Projecto.

| Código | Un | Descrição | Rendimento | Preço | Importância |
|---|---|---|---|---|---|
| mt16par135ba | Ud | Painel acústico autoportante de lã de rocha vulcânica, circular, de 1160x1160x40 mm, revestido pela face visível com um véu mineral de cor branca, e com um filtro acústico pela face oposta, com os bordos pintados, Euroclasse A1 de reacção ao fogo segundo NP EN 13501-1. (material) | 1.000 | 205.02 | 205.02 |
| mt12par205a | Ud | Kit de montagem, formado por dois perfis de fixação, dois perfis de suspensão, duas peças distanciadoras com dois pernos M8 de 10 mm de comprimento, buchas e parafusos; para a fixação de painéis de lã de rocha a paramentos verticais. (material) | 0.500 | 44.20 | 22.10 |
| op00tal010 |  | Berbequim. | 1.000 | 0.00 | 0.00 |
| op00ato010 |  | Aparafusadora. | 1.000 | 0.00 | 0.00 |
| mo054 | h | Oficial de 1ª montador de isolamentos. (mão de obra) | 0.361 | 23.31 | 8.41 |
| mo101 | h | Ajudante de montador de isolamentos. (mão de obra) | 0.060 | 22.13 | 1.33 |
| % | % | Custos directos complementares | 2 % | 236.86 | 4.74 |
|  |  | Custos directos |  |  | 241.60 |
