# Isolamento térmico entre as ripas da laje, com painéis de aglomerado de cortiça expandida

- Propriedade do ficheiro: CYPE INGENIEROS, S.A.
- Formato: FIEBDC-3/2002
- Moeda: EUR
- Custos indirectos: 3.00 %
- IVA: 23.00 %

## N Isolamentos e impermeabilizações

### NV Isolamentos térmicos de origem vegetal

#### NVD Lajes

**NVD020** m² Isolamento térmico entre as ripas da laje, com painéis de aglomerado de cortiça expandida.
Isolamento térmico entre as ripas da laje, formado por painel de aglomerado de cortiça expandida, de 20 mm de espessura, de 1000x500 mm, cor preto, de entre 105 e 125 kg/m³ de densidade, resistência térmica 0,5 m²°C/W, condutibilidade térmica 0,04 W/(m°C), factor de resistência à difusão do vapor de água entre 7 e 14, Euroclasse E de reacção ao fogo, segundo NP EN 13501-1, resistência à compressão >= 100 kPa.
Inclui: Corte e preparação do isolamento. Colocação do isolamento.
Critério de medição de projecto: Superfície medida segundo documentação gráfica de Projecto.
Critério de medição de obra: Medir-se-á a superfície realmente executada segundo especificações de Projecto.

| Código | Un | Descrição | Rendimento | Preço | Importância |
|---|---|---|---|---|---|
| mt16acs010ka | m² | Painel de aglomerado de cortiça expandida, de 20 mm de espessura, de 1000x500 mm, cor preto, de entre 105 e 125 kg/m³ de densidade, resistência térmica 0,5 m²°C/W, condutibilidade térmica 0,04 W/(m°C), factor de resistência à difusão do vapor de água entre 7 e 14, Euroclasse E de reacção ao fogo, segundo NP EN 13501-1, resistência à compressão >= 100 kPa; segundo EN 13170. (material) | 1.050 | 8.56 | 8.99 |
| mo054 | h | Oficial de 1ª montador de isolamentos. (mão de obra) | 0.109 | 23.31 | 2.54 |
| mo101 | h | Ajudante de montador de isolamentos. (mão de obra) | 0.055 | 22.13 | 1.22 |
| % | % | Custos directos complementares | 2 % | 12.75 | 0.26 |
|  |  | Custos directos |  |  | 13.01 |
