# Isolamento térmico entre as ripas no revestimento interior autoportante de placas sobre paramento de madeira, com painéis de fibras de madeira

- Propriedade do ficheiro: CYPE INGENIEROS, S.A.
- Formato: FIEBDC-3/2002
- Moeda: EUR
- Custos indirectos: 3.00 %
- IVA: 23.00 %

## N Isolamentos e impermeabilizações

### NV Isolamentos térmicos de origem vegetal

#### NVO Revestimentos interiores

**NVO010** m² Isolamento térmico entre as ripas no revestimento interior autoportante de placas sobre paramento de madeira, com painéis de fibras de madeira.
Isolamento térmico entre as ripas da estrutura portante do revestimento interior autoportante de placas sobre parede estrutural de painel de madeira lamelada colada cruzada (CLT), formado por painel flexível de fibras de madeira, de 50 mm de espessura, segundo EN 13171, resistência térmica 1,27 m²°C/W, condutibilidade térmica 0,039 W/(m°C), densidade 45 kg/m³.
Critérios considerados na determinação do preço da unidade de obra: O preço não inclui a parede estrutural de painel de madeira lamelada colada cruzada (CLT), revestimento interior directo de placas de gesso laminado nem os trabalhos auxiliares de carpintaria para a execução de instalações em construções de madeira.
Inclui: Corte e preparação do isolamento. Colocação do isolamento entre as ripas.
Critério de medição de projecto: Superfície medida segundo documentação gráfica de Projecto.
Critério de medição de obra: Medir-se-á a superfície realmente executada segundo especificações de Projecto.

| Código | Un | Descrição | Rendimento | Preço | Importância |
|---|---|---|---|---|---|
| mt16bab030b | m² | Painel flexível de fibras de madeira, de 50 mm de espessura, segundo EN 13171, resistência térmica 1,27 m²°C/W, condutibilidade térmica 0,039 W/(m°C), densidade 45 kg/m³, Euroclasse E de reacção ao fogo segundo NP EN 13501-1. (material) | 1.050 | 6.74 | 7.08 |
| mo054 | h | Oficial de 1ª montador de isolamentos. (mão de obra) | 0.055 | 23.31 | 1.28 |
| mo101 | h | Ajudante de montador de isolamentos. (mão de obra) | 0.055 | 22.13 | 1.22 |
| % | % | Custos directos complementares | 2 % | 9.58 | 0.19 |
|  |  | Custos directos |  |  | 9.77 |
