# Encontro de cobertura plana não acessível, não ventilada com sumidouro. Impermeabilização com lâminas de PVC

- Propriedade do ficheiro: CYPE INGENIEROS, S.A.
- Formato: FIEBDC-3/2002
- Moeda: EUR
- Custos indirectos: 3.00 %
- IVA: 23.00 %

## Q Coberturas

### QD Planas não acessíveis, não ventiladas

#### QDF Pontos singulares

**QDF032** Ud Encontro de cobertura plana não acessível, não ventilada com sumidouro. Impermeabilização com lâminas de PVC.
Encontro de cobertura plana não acessível, não ventilada, ajardinada, tipo invertida, com lâmina drenante com sumidouro de PVC, de saída vertical, de 100 mm de diâmetro, com para-gravilhas de polietileno, fixado com soldadura termoplástica à tela impermeabilizante de PVC.
Critérios considerados na determinação do preço da unidade de obra: O preço não inclui a tela impermeabilizante de PVC.
Inclui: Execução de rebaixe do suporte à volta do sumidouro. Limpeza e preparação da superfície. Colocação da peça de reforço. Colocação do sumidouro.
Critério de medição de projecto: Número de unidades previstas, segundo documentação gráfica de Projecto.
Critério de medição de obra: Medir-se-á o número de unidades realmente executadas segundo especificações de Projecto.

| Código | Un | Descrição | Rendimento | Preço | Importância |
|---|---|---|---|---|---|
| mt15dan100rc | Ud | Sumidouro de PVC, de saída vertical, de 100 mm de diâmetro, com para-gravilhas de polietileno. (material) | 1.000 | 14.68 | 14.68 |
| op00pis010 |  | Pistola de ar quente para soldadura de materiais termoplásticos. | 1.000 | 0.00 | 0.00 |
| mo029 | h | Oficial de 1ª aplicador de lâminas impermeabilizantes. (mão de obra) | 0.109 | 22.68 | 2.47 |
| mo067 | h | Ajudante de aplicador de lâminas impermeabilizantes. (mão de obra) | 0.109 | 22.13 | 2.41 |
| mo008 | h | Oficial de 1ª canalizador. (mão de obra) | 0.350 | 23.31 | 8.16 |
| % | % | Custos directos complementares | 2 % | 27.72 | 0.55 |
|  |  | Custos directos |  |  | 28.27 |
