# Encontro de cobertura plana não acessível, ventilada com paramento vertical. Impermeabilização com lâminas asfálticas

- Propriedade do ficheiro: CYPE INGENIEROS, S.A.
- Formato: FIEBDC-3/2002
- Moeda: EUR
- Custos indirectos: 3.00 %
- IVA: 23.00 %

## Q Coberturas

### QE Planas não acessíveis, ventiladas

#### QEF Pontos singulares

**QEF020** m Encontro de cobertura plana não acessível, ventilada com paramento vertical. Impermeabilização com lâminas asfálticas.
Encontro de cobertura plana não acessível, ventilada, auto-protegida, tipo convencional com paramento vertical; através da colocação de perfil de chapa de aço galvanizado, espessura 0,8 mm, desenvolvimento 300 mm, e 2 dobras, para remate e protecção da impermeabilização formada por: banda de reforço de 50 cm de largura, realizada a partir de membrana de betume modificado com elastómero SBS, LBM(SBS)-40-FP, com armadura de feltro de poliéster não tecido de 160 g/m², de superfície não protegida, totalmente aderida ao suporte com maçarico, prévia aplicação de primário com emulsão asfáltica aniônica com cargas. Remate com banda de acabamento de 50 cm de desenvolvimento com membrana de betume modificado com elastómero SBS, LBM(SBS)-50/G-FP, com armadura de feltro de poliéster reforçado e estabilizado de 150 g/m², com auto-protecção mineral de cor vermelho, formação de ventilação perimetral da caixa de ar com tijolo cerâmico furado, e colocação de remate inferior cerâmico de 11x24 cm, fixado ao paramento, como remate da ventilação perimetral da caixa de ar. Inclusive cordão de vedação aplicado entre o perfil metálico e o paramento.
Inclui: Formação da ventilação perimetral da câmara e da reentrância perimetral. Limpeza e preparação da superfície. Aplicação da emulsão asfáltica. Colocação da banda de reforço. Colocação da banda de acabamento. Marcação do perfil metálico. Corte do perfil e formação de encaixes em esquinas e cantos. Colocação do perfil metálico. Aplicação do cordão de vedação entre o perfil e o muro. Colocação do remate inferior sobre a ventilação perimetral da caixa de ar.
Critério de medição de projecto: Comprimento medido em projecção horizontal, segundo documentação gráfica de Projecto.
Critério de medição de obra: Medir-se-á, em projecção horizontal, o comprimento realmente executado segundo especificações de Projecto.

| Código | Un | Descrição | Rendimento | Preço | Importância |
|---|---|---|---|---|---|
| mt04lpt010c | Ud | Tijolo cerâmico furado duplo, para revestir, 30x20x9 cm, para utilização em alvenaria protegida (peça P), densidade 746 kg/m³, segundo NP EN 771-1. (material) | 7.000 | 0.29 | 2.03 |
| mt04lpt010e | Ud | Tijolo cerâmico furado triplo, para revestir, 30x20x15 cm, para utilização em alvenaria protegida (peça P), densidade 650 kg/m³, segundo NP EN 771-1. (material) | 4.000 | 0.39 | 1.56 |
| mt08aaa010a | m³ | Água. (material) | 0.006 | 1.50 | 0.01 |
| mt01arg005a | t | Areia de pedreira, para argamassa preparada em obra. (material) | 0.010 | 18.00 | 0.18 |
| mt08cem011a | kg | Cimento Portland CEM II/B-L 32,5 R, cor cinzento, em sacos, segundo NP EN 197-1. (material) | 1.500 | 0.10 | 0.15 |
| mt14iea020c | kg | Emulsão asfáltica aniônica com cargas. (material) | 0.150 | 3.30 | 0.50 |
| mt14lba010g | m² | Membrana de betume modificado com elastómero SBS, LBM(SBS)-40-FP, de 3,5 mm de espessura, massa nominal 4 kg/m², com armadura de feltro de poliéster não tecido de 160 g/m², de superfície não protegida. Segundo EN 13707. (material) | 0.525 | 6.93 | 3.64 |
| mt14lga010eb | m² | Membrana de betume modificado com elastómero SBS, LBM(SBS)-50/G-FP, de 3,5 mm de espessura, massa nominal 5 kg/m², com armadura de feltro de poliéster reforçado e estabilizado de 150 g/m², com auto-protecção mineral de cor vermelho. Segundo EN 13707. (material) | 0.500 | 9.08 | 4.54 |
| mt15acc020c | m | Perfil de chapa de aço galvanizado, espessura 0,8 mm, desenvolvimento 300 mm, e 2 dobras. (material) | 1.000 | 2.04 | 2.04 |
| mt15sja020a | Ud | Cartucho de pasta de poliuretano, de 310 cm³. (material) | 0.170 | 7.01 | 1.19 |
| mt20vce020a | m | Parapeito cerâmico de tijoleira tradicional, acabamento mate, cor vermelho, em peças de 11x24x1,2 cm, com pingadeira. (material) | 1.000 | 3.76 | 3.76 |
| mt09mcr070a | kg | Argamassa de juntas cimentosa com resistência elevada à abrasão e absorção de água reduzida, CG2, para junta aberta entre 3 e 15 mm, segundo EN 13888. (material) | 0.164 | 0.99 | 0.16 |
| mq06hor010 | h | Betoneira eléctrica com uma capacidade de amassadura de 160 l. (equipamento) | 0.017 | 3.45 | 0.06 |
| op00sop010 |  | Maçarico para soldadura de lâminas asfálticas. | 1.000 | 0.00 | 0.00 |
| mo029 | h | Oficial de 1ª aplicador de lâminas impermeabilizantes. (mão de obra) | 0.197 | 22.68 | 4.47 |
| mo067 | h | Ajudante de aplicador de lâminas impermeabilizantes. (mão de obra) | 0.197 | 22.13 | 4.36 |
| mo020 | h | Oficial de 1ª construção. (mão de obra) | 0.458 | 22.68 | 10.39 |
| mo113 | h | Operário não qualificado construção. (mão de obra) | 0.537 | 21.45 | 11.52 |
| % | % | Custos directos complementares | 2 % | 50.56 | 1.01 |
|  |  | Custos directos |  |  | 51.57 |
