# Encontro de cobertura plana não acessível, não ventilada, sobre suporte contínuo de madeira, com coroamento de fachada. Impermeabilização com lâminas de EPDM

- Propriedade do ficheiro: CYPE INGENIEROS, S.A.
- Formato: FIEBDC-3/2002
- Moeda: EUR
- Custos indirectos: 3.00 %
- IVA: 23.00 %

## Q Coberturas

### QS Planas não acessíveis, não ventiladas, sobre suporte de madeira

#### QSF Pontos singulares

**QSF053** m Encontro de cobertura plana não acessível, não ventilada, sobre suporte contínuo de madeira, com coroamento de fachada. Impermeabilização com lâminas de EPDM.
Encontro de cobertura plana não acessível, não ventilada, com godo, tipo invertida, sobre suporte contínuo de madeira, com coroamento de fachada, formado por: camada separadora de geotêxtil não tecido composto por fibras de poliéster entrelaçadas, (500 g/m²); impermeabilização tipo monocamada, não colada, formada por uma lâmina de borracha sintética EPDM de alta densidade, de 1,2 mm de espessura, fixada ao suporte em perímetro e juntas e sobreposições fixadas com fita autocolante, de borracha sintética EPDM e 76 mm de largura, com prévia aplicação de primário com base dissolvente; e capeamento metálico, de chapa dobrada de aço galvanizado, com um ângulo de inclinação de 10°, espessura 0,8 mm, desenvolvimento 300 mm e 4 dobras, com pingadeira, para revestimento de muros, fixado com parafusos autoperfurantes a ripa de 55x35 mm de secção, de madeira de pinheiro-bravo (Pinus pinaster), tratada em autoclave, com classe de risco 4, segundo NP EN 335 fixadas à impermeabilização com parafusos de 4 mm de diâmetro e 45 mm de comprimento, de aço inoxidável, com anilhas. Inclusive vedante adesivo monocomponente, para a vedação das juntas entre chapas.
Inclui: Implantação e marcação de eixos. Limpeza e preparação da superfície. Colocação da camada separadora. Colocação da impermeabilização. Colocação e fixação das ripas. Fixação do capeamento às ripas.
Critério de medição de projecto: Comprimento medido segundo documentação gráfica de Projecto.
Critério de medição de obra: Medir-se-á o comprimento realmente executado segundo especificações de Projecto.

| Código | Un | Descrição | Rendimento | Preço | Importância |
|---|---|---|---|---|---|
| mt07mee203fC | m | Ripa de 55x35 mm de secção, de madeira de pinheiro-bravo (Pinus pinaster), tratada em autoclave, com classe de risco 4, segundo NP EN 335, acabamento escovado, com humidade inferior a 20%. (material) | 2.000 | 2.05 | 4.10 |
| mt07emr406a | Ud | Parafuso de 4 mm de diâmetro e 45 mm de comprimento, de aço inoxidável, para utilização exterior. (material) | 4.000 | 0.21 | 0.84 |
| mt20ame020fb | m | Capeamento metálico, de chapa dobrada de aço galvanizado, com um ângulo de inclinação de 10°, espessura 0,8 mm, desenvolvimento 300 mm e 4 dobras, com pingadeira, para revestimento de muros. (material) | 1.000 | 5.54 | 5.54 |
| mt12www050 | Ud | Parafuso autoperfurante de aço galvanizado. (material) | 4.000 | 0.05 | 0.20 |
| mt22www010d | Ud | Cartucho de 290 ml de vedante adesivo monocomponente, neutro, súper elástico, à base de polímero MS, cor transparente, com resistência à intempérie e aos raios UV e alongamento até à rotura 750%. (material) | 0.200 | 5.29 | 1.06 |
| mt15dan610a | m² | Lâmina de borracha sintética EPDM de alta densidade, de 1,2 mm de espessura, com resistência ao envelhecimento e aos raios UV. (material) | 0.550 | 15.41 | 8.48 |
| mt15dan620a | m | Fita autocolante, de borracha sintética EPDM, 76 mm de largura e 0,75 mm de espessura, para vedação de emendas em lâminas de borracha sintética EPDM de alta densidade. (material) | 0.100 | 7.06 | 0.71 |
| mt15dan630a | l | Primário com base dissolvente, para limpeza de sobreposições em lâminas de borracha sintética EPDM de alta densidade. (material) | 0.001 | 20.35 | 0.02 |
| mt14gsa020ei | m² | Geotêxtil não tecido composto por fibras de poliéster entrelaçadas, com uma resistência à tracção longitudinal de 6,8 kN/m, uma resistência à tracção transversal de 7,8 kN/m, uma abertura de cone ao ensaio de perfuração dinâmica segundo NP EN ISO 13433 inferior a 3 mm, resistência CBR ao punçoamento 1,7 kN e uma massa superficial de 500 g/m², segundo EN 13252. (material) | 0.300 | 2.33 | 0.70 |
| mo048 | h | Oficial de 1ª montador de estruturas de madeira. (mão de obra) | 0.219 | 23.64 | 5.18 |
| mo095 | h | Ajudante de montador de estruturas de madeira. (mão de obra) | 0.219 | 23.07 | 5.05 |
| mo029 | h | Oficial de 1ª aplicador de lâminas impermeabilizantes. (mão de obra) | 0.109 | 22.68 | 2.47 |
| mo067 | h | Ajudante de aplicador de lâminas impermeabilizantes. (mão de obra) | 0.109 | 22.13 | 2.41 |
| % | % | Custos directos complementares | 2 % | 36.76 | 0.74 |
|  |  | Custos directos |  |  | 37.50 |
