# Ponto singular para cobertura inclinada de fibrocimento sem amianto

- Propriedade do ficheiro: CYPE INGENIEROS, S.A.
- Formato: FIEBDC-3/2002
- Moeda: EUR
- Custos indirectos: 3.00 %
- IVA: 23.00 %

## Q Coberturas

### QU Componentes de coberturas inclinadas e curvas

#### QUC De placas de fibrocimento sem amianto

**QUC011** m Ponto singular para cobertura inclinada de fibrocimento sem amianto.
Encontro frontal de vertente com paramento vertical para cobertura inclinada com uma pendente maior que 10%, com peças de remate superior de vertente, de 330 mm de largura de aba e 1140 mm de comprimento, cor argila, para cobertura de fibrocimento sem amianto, com acessórios de fixação, colocadas sobre as placas da última fiada no encontro, com uma sobreposição mínima de 10 cm. Inclusive acessórios de fixação das peças às placas e peça de remate de fachada de chapa dobrada de aço galvanizado, colocado no roço do paramento com argamassa de cimento M-10 e sobreposto sobre a peça.
Inclui: Marcação e colocação das peças de remate sobre as placas de cobertura. Fixação das peças às placas.
Critério de medição de projecto: Comprimento medido em verdadeira magnitude, segundo documentação gráfica de Projecto.
Critério de medição de obra: Medir-se-á, em verdadeira magnitude, o comprimento realmente executado segundo especificações de Projecto.

| Código | Un | Descrição | Rendimento | Preço | Importância |
|---|---|---|---|---|---|
| mt13eur040a | Ud | Remate superior de vertente, de 330 mm de largura de aba e 1140 mm de comprimento, cor argila, para cobertura de fibrocimento sem amianto, com acessórios de fixação. Segundo EN 494. (material) | 0.962 | 15.49 | 14.90 |
| mt09mor010e | m³ | Argamassa de cimento CEM II/B-L 32,5 N tipo M-10, confeccionada em obra com 320 kg/m³ de cimento e uma proporção em volume 1/4. (material) | 0.010 | 133.30 | 1.33 |
| mt20rca010bp | m | Peça de remate de fachada de chapa dobrada de aço galvanizado, espessura 0,8 mm, desenvolvimento 400 mm e 5 dobras. (material) | 1.100 | 6.84 | 7.52 |
| mt15sja020a | Ud | Cartucho de pasta de poliuretano, de 310 cm³. (material) | 0.170 | 7.01 | 1.19 |
| mo051 | h | Oficial de 1ª montador de painéis metálicos. (mão de obra) | 0.350 | 23.31 | 8.16 |
| mo098 | h | Ajudante de montador de painéis metálicos. (mão de obra) | 0.191 | 22.13 | 4.23 |
| % | % | Custos directos complementares | 2 % | 37.33 | 0.75 |
|  |  | Custos directos |  |  | 38.08 |
