# Revestimento de cobertura de chapa perfilada de aço

- Propriedade do ficheiro: CYPE INGENIEROS, S.A.
- Formato: FIEBDC-3/2002
- Moeda: EUR
- Custos indirectos: 3.00 %
- IVA: 23.00 %

## Q Coberturas

### QU Componentes de coberturas inclinadas e curvas

#### QUM De chapas de aço e painéis sandwich

**QUM010** m² Revestimento de cobertura de chapa perfilada de aço.
Revestimento de cobertura de chapa perfilada trapezoidal de aço pré-lacado, espessura 0,6 mm, 32 mm de altura do perfil e 200 mm de distância entre-eixos, colocada com uma sobreposição da chapa superior de 250 mm e uma sobreposição lateral de um trapézio e fixada mecanicamente sobre estrutura leve metálica, em cobertura inclinada, com uma pendente maior que 5%. Inclusive acessórios de fixação das chapas.
Critérios considerados na determinação do preço da unidade de obra: O preço não inclui a estrutura suporte nem os pontos singulares e as peças especiais da cobertura.
Inclui: Limpeza da superfície suporte. Marcação das chapas por vertente. Corte, preparação e colocação das chapas. Fixação mecânica das chapas.
Critério de medição de projecto: Superfície medida em verdadeira magnitude, segundo documentação gráfica de Projecto.
Critério de medição de obra: Medir-se-á, em verdadeira magnitude, a superfície realmente executada segundo especificações de Projecto.

| Código | Un | Descrição | Rendimento | Preço | Importância |
|---|---|---|---|---|---|
| mt13cap010bn | m² | Chapa perfilada trapezoidal de aço pré-lacado, espessura 0,6 mm, 32 mm de altura do perfil e 200 mm de distância entre-eixos. (material) | 1.060 | 8.54 | 9.05 |
| mt13cap030b | Ud | Kit de acessórios de fixação, para chapas perfiladas, em coberturas inclinadas. (material) | 0.200 | 19.40 | 3.88 |
| op00ciz010 |  | Tesoura. | 1.000 | 0.00 | 0.00 |
| op00roe010 |  | Roedora. | 1.000 | 0.00 | 0.00 |
| mo051 | h | Oficial de 1ª montador de painéis metálicos. (mão de obra) | 0.274 | 23.31 | 6.39 |
| mo098 | h | Ajudante de montador de painéis metálicos. (mão de obra) | 0.137 | 22.13 | 3.03 |
| % | % | Custos directos complementares | 2 % | 22.35 | 0.45 |
|  |  | Custos directos |  |  | 22.80 |
