# Revestimento de cobertura de placas de policarbonato

- Propriedade do ficheiro: CYPE INGENIEROS, S.A.
- Formato: FIEBDC-3/2002
- Moeda: EUR
- Custos indirectos: 3.00 %
- IVA: 23.00 %

## Q Coberturas

### QU Componentes de coberturas inclinadas e curvas

#### QUP De placas de policarbonato

**QUP010** m² Revestimento de cobertura de placas de policarbonato.
Revestimento de cobertura de placas translúcidas de policarbonato, de perfil mini onda, de 10 mm de espessura, com uma transmissão de luminosidade de 90%, colocadas com uma sobreposição da placa superior de 130 mm e uma sobreposição lateral de duas ondas e fixadas mecanicamente sobre estrutura leve metálica ou de madeira, em cobertura inclinada, com uma pendente maior que 10%. Inclusive acessórios de fixação das placas e silicone neutro oxímico, para a vedação de emendas.
Critérios considerados na determinação do preço da unidade de obra: O preço não inclui a superfície suporte nem a resolução de pontos singulares.
Inclui: Marcação das placas por vertente. Colocação das peças para apoio das placas. Corte, preparação e colocação das placas. Fixação mecânica das placas. Vedação de emendas.
Critério de medição de projecto: Superfície medida em verdadeira magnitude, segundo documentação gráfica de Projecto.
Critério de medição de obra: Medir-se-á, em verdadeira magnitude, a superfície realmente executada segundo especificações de Projecto.

| Código | Un | Descrição | Rendimento | Preço | Importância |
|---|---|---|---|---|---|
| mt13lpo100dv | m² | Placa translúcida de policarbonato, de perfil mini onda, de 10 mm de espessura, com uma transmissão de luminosidade de 90%. (material) | 1.100 | 16.73 | 18.40 |
| mt13lpo140d | Ud | Kit de acessórios de fixação, para placas de policarbonato, em coberturas inclinadas, formado por peças de polipropileno para apoio de placa de perfil mini onda, com o mesmo perfil da onda, peças de aço inoxidável com anilha de EPDM para colocar sobre a parte superior da placa e garantir a estanquidade da fixação e parafusos auto-roscantes. (material) | 0.200 | 30.75 | 6.15 |
| mt22www050a | Ud | Cartucho de 300 ml de silicone neutro oxímico, de elasticidade permanente e cura rápida, cor branca, intervalo de temperatura de trabalho de -60 a 150°C, com resistência aos raios UV, dureza Shore A aproximada de 22, segundo EN ISO 868 e alongamento na rotura >= 800%, segundo EN ISO 8339. (material) | 0.200 | 4.73 | 0.95 |
| op00ciz010 |  | Tesoura. | 1.000 | 0.00 | 0.00 |
| op00roe010 |  | Roedora. | 1.000 | 0.00 | 0.00 |
| mo051 | h | Oficial de 1ª montador de painéis metálicos. (mão de obra) | 0.098 | 25.32 | 2.48 |
| mo098 | h | Ajudante de montador de painéis metálicos. (mão de obra) | 0.098 | 24.04 | 2.36 |
| % | % | Custos directos complementares | 2 % | 30.34 | 0.61 |
|  |  | Custos directos |  |  | 30.95 |
