# Placas onduladas asfálticas, para montagem de revestimento de telhas cerâmicas

- Propriedade do ficheiro: CYPE INGENIEROS, S.A.
- Formato: FIEBDC-3/2002
- Moeda: EUR
- Custos indirectos: 3.00 %
- IVA: 23.00 %

## Q Coberturas

### QU Componentes de coberturas inclinadas e curvas

#### QUT De telhas cerâmicas

**QUT015** m² Placas onduladas asfálticas, para montagem de revestimento de telhas cerâmicas.
Placas subtelha, asfálticas DRS (dupla camada protectora de resina e sobreposição de segurança), armadas com fibras minerais e vegetais mais resina, de 2000 mm de comprimento, 1050 mm de largura e 2,4 mm de espessura, colocadas com uma sobreposição da placa superior de 100 mm e fixadas mecanicamente ao suporte, para montagem de revestimento de telha canudo cerâmica, com uma largura máxima de entre 14 e 18 cm, em cobertura inclinada, com uma pendente maior que 26%. Inclusive acessórios de fixação das placas.
Critérios considerados na determinação do preço da unidade de obra: O preço não inclui o revestimento de cobertura de telhas.
Inclui: Marcação. Corte das placas. Fixação das placas. Vedação de juntas.
Critério de medição de projecto: Superfície da vertente medida em verdadeira magnitude, segundo documentação gráfica de Projecto.
Critério de medição de obra: Medir-se-á, em verdadeira magnitude, a superfície realmente executada segundo especificações de Projecto.

| Código | Un | Descrição | Rendimento | Preço | Importância |
|---|---|---|---|---|---|
| mt13bto010he | m² | Placa subtelha, asfáltica DRS (dupla camada protectora de resina e sobreposição de segurança), armada com fibras minerais e vegetais mais resina, de 2000 mm de comprimento, 1050 mm de largura e 2,4 mm de espessura, segundo NP EN 534. (material) | 1.050 | 7.73 | 8.12 |
| mt13lpo034b | Ud | Prego, com anilha. (material) | 3.000 | 0.09 | 0.27 |
| mo051 | h | Oficial de 1ª montador de painéis metálicos. (mão de obra) | 0.148 | 23.31 | 3.45 |
| mo098 | h | Ajudante de montador de painéis metálicos. (mão de obra) | 0.074 | 22.13 | 1.64 |
| % | % | Custos directos complementares | 2 % | 13.48 | 0.27 |
|  |  | Custos directos |  |  | 13.75 |
