# Revestimento de cobertura de chapas de zinco

- Propriedade do ficheiro: CYPE INGENIEROS, S.A.
- Formato: FIEBDC-3/2002
- Moeda: EUR
- Custos indirectos: 3.00 %
- IVA: 23.00 %

## Q Coberturas

### QU Componentes de coberturas inclinadas e curvas

#### QUZ De chapas de zinco

**QUZ010** m² Revestimento de cobertura de chapas de zinco.
Revestimento de cobertura de chapas de zinco de 0,8 mm de espessura e 580 mm entre eixos, acabamento prepatinado, cor preto, em cobertura inclinada, ventilada, com uma pendente do 7% ao 25%. Sistema de fixação oculta, com união longitudinal das chapas através de junta agrafada dupla, de 25 mm de altura e união transversal em degrau, colocada sobre lâmina drenante de estrutura nodular de polietileno de alta densidade (PEAD/HDPE), resistência à compressão 400 kN/m² segundo EN ISO 604, espessura 0,6 mm. Inclusive acessórios para a fixação de chapas de zinco entre si e ao suporte, acessórios para a resolução de uniões transversais.
Critérios considerados na determinação do preço da unidade de obra: O preço não inclui a superfície suporte nem os pontos singulares e as peças especiais da cobertura.
Inclui: Preparação da superfície suporte. Colocação da camada drenante. Corte, preparação e colocação das chapas. Fixação mecânica das chapas. Resolução de juntas transversais e longitudinais.
Critério de medição de projecto: Superfície medida em verdadeira magnitude, segundo documentação gráfica de Projecto, descontando as aberturas de superfície maior de 1 m².
Critério de medição de obra: Medir-se-á, em verdadeira magnitude, a superfície realmente executada segundo especificações de Projecto, descontando as aberturas de superfície maior de 1 m².

| Código | Un | Descrição | Rendimento | Preço | Importância |
|---|---|---|---|---|---|
| mt13ccz010l | m² | Chapa de zinco de 0,8 mm de espessura e 580 mm entre eixos, acabamento prepatinado, cor preto, para sistema de junta agrafada de 25 mm de altura, densidade 7200 kg/m³, segundo NP EN 14783 e EN 501. (material) | 1.280 | 54.76 | 70.09 |
| mt14gsp020a | m² | Lâmina drenante de estrutura nodular de polietileno de alta densidade (PEAD/HDPE), resistência à compressão 400 kN/m² segundo EN ISO 604, espessura 0,6 mm, com nódulos de 8,6 mm de altura, volume de ar entre nódulos 7,9 l/m² e massa nominal 0,58 kg/m². (material) | 1.050 | 4.45 | 4.67 |
| mt13ccz100 | Ud | Kit de acessórios para a fixação das chapas de zinco entre si e ao suporte, formado por: ganchos fixos e móveis de aço inoxidável, de 0,4 mm de espessura mínima, segundo EN 10088-1 e pregos de aço galvanizado, segundo NP EN 10230-1. (material) | 1.000 | 6.92 | 6.92 |
| mt13ccz110a | Ud | Kit de acessórios para a resolução de uniões transversais em degrau de chapas de zinco, em coberturas inclinadas. (material) | 1.000 | 5.73 | 5.73 |
| op00ciz010 |  | Tesoura. | 1.000 | 0.00 | 0.00 |
| op00roe010 |  | Roedora. | 1.000 | 0.00 | 0.00 |
| mo051 | h | Oficial de 1ª montador de painéis metálicos. (mão de obra) | 0.536 | 23.31 | 12.49 |
| mo098 | h | Ajudante de montador de painéis metálicos. (mão de obra) | 1.071 | 22.13 | 23.70 |
| % | % | Custos directos complementares | 2 % | 123.60 | 2.47 |
|  |  | Custos directos |  |  | 126.07 |
