# Ponto singular para cobertura inclinada de zinco

- Propriedade do ficheiro: CYPE INGENIEROS, S.A.
- Formato: FIEBDC-3/2002
- Moeda: EUR
- Custos indirectos: 3.00 %
- IVA: 23.00 %

## Q Coberturas

### QU Componentes de coberturas inclinadas e curvas

#### QUZ De chapas de zinco

**QUZ011** m Ponto singular para cobertura inclinada de zinco.
Rincão para cobertura inclinada com uma pendente maior que 5%, com chapa dobrada de zinco, de 0,8 mm de espessura, 25 cm de desenvolvimento e 8 dobras, com junta de estanquidade. Inclusive acessórios de fixação das peças à cobertura.
Inclui: Marcação e colocação do remate. Fixação mecânica. Colocação da junta de estanquidade.
Critério de medição de projecto: Largura medida segundo documentação gráfica de Projecto, incrementada em 5 cm para cada lado.
Critério de medição de obra: Medir-se-á o comprimento realmente executado segundo especificações de Projecto, incluindo as entregas nos apoios.

| Código | Un | Descrição | Rendimento | Preço | Importância |
|---|---|---|---|---|---|
| mt13ccz030fc | m | Chapa dobrada de zinco, de 0,8 mm de espessura, 25 cm de desenvolvimento e 8 dobras, para rincão. (material) | 1.000 | 7.96 | 7.96 |
| mt13ccg030d | Ud | Parafuso auto-roscante de 6,5x130 mm de aço galvanizado, com anilha. (material) | 6.000 | 0.35 | 2.10 |
| mt13ccg040 | m | Junta de estanquidade para chapas perfiladas de aço. (material) | 1.000 | 2.66 | 2.66 |
| mo051 | h | Oficial de 1ª montador de painéis metálicos. (mão de obra) | 0.205 | 23.31 | 4.78 |
| mo098 | h | Ajudante de montador de painéis metálicos. (mão de obra) | 0.102 | 22.13 | 2.26 |
| % | % | Custos directos complementares | 2 % | 19.76 | 0.40 |
|  |  | Custos directos |  |  | 20.16 |
