# Peças especiais para cobertura inclinada de zinco

- Propriedade do ficheiro: CYPE INGENIEROS, S.A.
- Formato: FIEBDC-3/2002
- Moeda: EUR
- Custos indirectos: 3.00 %
- IVA: 23.00 %

## Q Coberturas

### QU Componentes de coberturas inclinadas e curvas

#### QUZ De chapas de zinco

**QUZ012** Ud Peças especiais para cobertura inclinada de zinco.
Chapéu, de zinco, acabamento natural, segundo NP EN 14783, de 80 mm de diâmetro e 180 mm de altura, superfície das aberturas de ventilação de 50 cm², para cobertura inclinada. Colocação em obra: com fixações mecânicas.
Inclui: Marcação e colocação das peças especiais. Fixação mecânica.
Critério de medição de projecto: Número de unidades previstas, segundo documentação gráfica de Projecto.
Critério de medição de obra: Medir-se-á o número de unidades realmente executadas segundo especificações de Projecto.

| Código | Un | Descrição | Rendimento | Preço | Importância |
|---|---|---|---|---|---|
| mt42sva950a | Ud | Chapéu, de zinco, acabamento natural, segundo NP EN 14783, de 80 mm de diâmetro e 180 mm de altura, superfície das aberturas de ventilação de 50 cm², para cobertura inclinada, com acessórios de fixação das peças à cobertura. (material) | 1.000 | 30.25 | 30.25 |
| mo051 | h | Oficial de 1ª montador de painéis metálicos. (mão de obra) | 0.219 | 23.31 | 5.10 |
| mo098 | h | Ajudante de montador de painéis metálicos. (mão de obra) | 0.109 | 22.13 | 2.41 |
| % | % | Custos directos complementares | 2 % | 37.76 | 0.76 |
|  |  | Custos directos |  |  | 38.52 |
