# Revestimento interior com peças de pedra natural. Colocação em camada grossa com grampos de ancoragem

- Propriedade do ficheiro: CYPE INGENIEROS, S.A.
- Formato: FIEBDC-3/2002
- Moeda: EUR
- Custos indirectos: 3.00 %
- IVA: 23.00 %

## R Revestimentos

### RA De peças rígidas em paramentos verticais

#### RAP De pedra natural

**RAP110** m² Revestimento interior com peças de pedra natural. Colocação em camada grossa com grampos de ancoragem.
Revestimento interior com peças de granito, procedente de Portugal, Ariz, 40x40x2 cm, acabamento polido. SUPORTE: paramento de alvenaria de peças furadas, vertical, até 3 m de altura. COLOCAÇÃO: em camada grossa de 25 mm de espessura com argamassa de cimento M-5. ENCHIMENTO DE JUNTAS: com argamassa de juntas cimentosa melhorada, com absorção de água reduzida e resistência elevada à abrasão tipo CG 2 W A, cor branco, em juntas de 3 mm de espessura. Inclusive separadores de PVC, para juntas horizontais.
Inclui: Preparação da superfície suporte. Marcação dos níveis, da disposição de peças e das juntas. Corte das peças. Preparação e aplicação do material de colocação. Formação de juntas de movimento. Colocação das peças. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mor010c | m³ | Argamassa de cimento CEM II/B-L 32,5 N tipo M-5, confeccionada em obra com 230 kg/m³ de cimento e uma proporção em volume 1/6. (material) | 0.026 | 115.30 | 3.00 |
| mt18bgi010Ka | m² | Peças de granito, procedente de Portugal, Ariz, 40x40x2 cm, acabamento polido, densidade 2650 kg/m³, segundo NP EN 1936, resistência à compressão 140 MPa, segundo NP EN 1926, resistência à flexão 13 MPa, segundo NP EN 12372, absorção de água por capilaridade menor de 5 kg/m² min½, segundo NP EN 1925, coeficiente de absorção de água <= 0,16%, segundo NP EN 13755, Euroclasse A1 de reacção ao fogo, segundo Directiva 96/603/CE, carga de ruptura superior a 1,8 kN; segundo NP EN 1469. (material) | 1.050 | 45.72 | 48.01 |
| mt18acc040a | Ud | Separadores de PVC, para juntas horizontais em paramentos de pedra natural. (material) | 8.000 | 0.02 | 0.16 |
| mt19pes010p | Ud | Grampo de ancoragem, de aço inoxidável AISI 304, de 2,4 mm de diâmetro e de 70 mm de comprimento, para fixação oculta de peças de pedra natural em paramentos verticais. (material) | 16.000 | 0.06 | 0.96 |
| mt09mcp020dB | kg | Argamassa de juntas cimentosa melhorada, com absorção de água reduzida e resistência elevada à abrasão, tipo CG2 W A, segundo EN 13888, cor branca, para juntas de 2 a 20 mm, à base de aglomerantes especiais, inertes seleccionados, aditivos especiais, fibras, resinas sintéticas e pigmentos, com efeito anti-caruncho, anti-verdete e preventivo das eflorescências, hidrorrepelente, de presa e endurecimento rápido, especial para enchimento de juntas de todo tipo de peças cerâmicas e pedras naturais em zonas de proliferação de microrganismos. (material) | 0.510 | 2.72 | 1.39 |
| op00sie030 |  | Serra de disco de diamante, para mesa de trabalho, de corte húmido. | 1.000 | 0.00 | 0.00 |
| op00tal010 |  | Berbequim. | 1.000 | 0.00 | 0.00 |
| mo022 | h | Oficial de 1ª colocador de pedra natural. (mão de obra) | 1.493 | 22.68 | 33.86 |
| mo060 | h | Ajudante de colocador de pedra natural. (mão de obra) | 1.493 | 22.13 | 33.04 |
| % | % | Custos directos complementares | 2 % | 120.42 | 2.41 |
|  |  | Custos directos |  |  | 122.83 |
