# Guarnição de focinho de madeira

- Propriedade do ficheiro: CYPE INGENIEROS, S.A.
- Formato: FIEBDC-3/2002
- Moeda: EUR
- Custos indirectos: 3.00 %
- IVA: 23.00 %

## R Revestimentos

### RE Degraus

#### REA Remates

**REA100** Ud Guarnição de focinho de madeira.
Formação de remate de degrau, através de guarnição de focinho de 1200 mm de comprimento, formada por perfil de alumínio, com revestimento de madeira de carvalho, de 65 mm de largura e 33 mm de altura. Incluindo limpeza e preparação da superfície suporte, marcação e fixação do perfil com adesivo e resolução de encontros. Sem incluir a lixagem da sua superfície e a posterior limpeza, a aplicação do primário nem o envernizamento.
Inclui: Limpeza e preparação da superfície suporte. Marcação. Corte, colocação e fixação do perfil. Resolução de encontros.
Critério de medição de projecto: Comprimento medido segundo documentação gráfica de Projecto.
Critério de medição de obra: Medir-se-á o comprimento realmente executado segundo especificações de Projecto.

| Código | Un | Descrição | Rendimento | Preço | Importância |
|---|---|---|---|---|---|
| mt18rpe100b | Ud | Guarnição de focinho de 1200 mm de comprimento, formada por perfil de alumínio, com revestimento de madeira de carvalho, de 65 mm de largura e 33 mm de altura. (material) | 1.000 | 20.50 | 20.50 |
| mo023 | h | Oficial de 1ª ladrilhador. (mão de obra) | 0.058 | 24.63 | 1.43 |
| % | % | Custos directos complementares | 2 % | 21.93 | 0.44 |
|  |  | Custos directos |  |  | 22.37 |
