# Remate de degrau com revestimento cerâmico ou de pedra natural, através de perfil pré-moldado com revestimento de madeira

- Propriedade do ficheiro: CYPE INGENIEROS, S.A.
- Formato: FIEBDC-3/2002
- Moeda: EUR
- Custos indirectos: 3.00 %
- IVA: 23.00 %

## R Revestimentos

### RE Escadas

#### REA Remates de degrau

**REA032** m Remate de degrau com revestimento cerâmico ou de pedra natural, através de perfil pré-moldado com revestimento de madeira.
Formação de remate de degrau com revestimento cerâmico ou de pedra natural, através de perfil de alumínio, de 11 mm de altura, com revestimento de madeira de carvalho, de 50 mm de largura. Incluindo limpeza e preparação da superfície suporte, marcação, fixação do perfil com adesivo e resolução de encontros.
Inclui: Limpeza e preparação da superfície suporte. Marcação. Corte, colocação e fixação do perfil. Resolução de encontros.
Critério de medição de projecto: Comprimento medido segundo documentação gráfica de Projecto.
Critério de medição de obra: Medir-se-á o comprimento realmente executado segundo especificações de Projecto.

| Código | Un | Descrição | Rendimento | Preço | Importância |
|---|---|---|---|---|---|
| mt18rpe070a | m | Perfil de alumínio, de 11 mm de altura, com revestimento de madeira de carvalho, de 50 mm de largura, para remate de degrau com revestimento cerâmico ou de pedra natural. (material) | 1.050 | 35.00 | 36.75 |
| mo023 | h | Oficial de 1ª ladrilhador. (mão de obra) | 0.058 | 22.68 | 1.32 |
| % | % | Custos directos complementares | 2 % | 38.07 | 0.76 |
|  |  | Custos directos |  |  | 38.83 |
