# Lasur aquoso para pavimentos de madeira

- Propriedade do ficheiro: CYPE INGENIEROS, S.A.
- Formato: FIEBDC-3/2002
- Moeda: EUR
- Custos indirectos: 3.00 %
- IVA: 23.00 %

## R Revestimentos

### RM Pinturas e tratamentos em madeira

#### RMA Lasures

**RMA025** m² Lasur aquoso para pavimentos de madeira.
Aplicação manual de duas demãos de lasur aquoso, acabamento acetinado, incolor, aplicada com pincel, trincha, rolo ou pistola, sem diluir, (rendimento: 0,092 l/m² cada demão); (), sobre superfície de pavimentos de madeira, em interiores.
Critérios considerados na determinação do preço da unidade de obra: O preço inclui a protecção dos elementos da envolvente que possam ser afectados durante os trabalhos, mas não inclui a preparação do suporte.
Inclui: Aplicação de uma demão de primário e uma demão de acabamento.
Critério de medição de projecto: Superfície medida segundo documentação gráfica de Projecto.
Critério de medição de obra: Medir-se-á a superfície realmente executada segundo especificações de Projecto.

| Código | Un | Descrição | Rendimento | Preço | Importância |
|---|---|---|---|---|---|
| mt27lsa040a | l | Lasur aquoso para interior e exterior, incolor, acabamento acetinado, à base de resinas acrílicas, com resistência ao deslizamento maior que 45 segundo ENV 12633, com um conteúdo de compostos orgânicos voláteis (COV) < 140 g/l, com um agente biocida, contra fungos de mancha azul e bolores, com resistência à intempérie, para aplicar com pincel, trincha, rolo ou pistola. (material) | 0.184 | 18.60 | 3.42 |
| op00tal020 |  | Berbequim com misturador. | 1.000 | 0.00 | 0.00 |
| mo038 | h | Oficial de 1ª pintor. (mão de obra) | 0.234 | 22.68 | 5.31 |
| mo076 | h | Ajudante de pintor. (mão de obra) | 0.059 | 22.13 | 1.31 |
| % | % | Custos directos complementares | 2 % | 10.04 | 0.20 |
|  |  | Custos directos |  |  | 10.24 |
