# Lasur natural para madeira

- Propriedade do ficheiro: CYPE INGENIEROS, S.A.
- Formato: FIEBDC-3/2002
- Moeda: EUR
- Custos indirectos: 3.00 %
- IVA: 23.00 %

## R Revestimentos

### RM Pinturas e tratamentos em madeira

#### RMN Lasures naturais

**RMN010** m² Lasur natural para madeira.
Aplicação manual de duas demãos de lasur natural para interior, a poro aberto, incolor, acabamento brilhante, sem diluir, (rendimento: 0,08 l/m² cada demão); (), sobre superfície de revestimento mural de madeira, em interiores. Inclusive líquido protector incolor para tratamento preventivo contra insectos xilófagos.
Critérios considerados na determinação do preço da unidade de obra: O preço inclui a protecção dos elementos da envolvente que possam ser afectados durante os trabalhos.
Inclui: Aplicação do tratamiento. Aplicação de duas demãos de acabamento.
Critério de medição de projecto: Superfície medida segundo documentação gráfica de Projecto.
Critério de medição de obra: Medir-se-á a superfície realmente executada segundo especificações de Projecto.

| Código | Un | Descrição | Rendimento | Preço | Importância |
|---|---|---|---|---|---|
| mt27tlr060a | l | Líquido protector incolor para tratamento preventivo contra insectos xilófagos, para aplicar com trincha ou rolo. (material) | 0.063 | 11.04 | 0.70 |
| mt27lsn020a | l | Lasur natural para interior, a poro aberto, incolor, acabamento brilhante, à base de óleos vegetais, resinas vegetais e pigmentos naturais, com um conteúdo de compostos orgânicos voláteis (COV) < 140 g/l, para aplicar com trincha ou pistola. (material) | 0.160 | 12.69 | 2.03 |
| op00tal020 |  | Berbequim com misturador. | 1.000 | 0.00 | 0.00 |
| mo038 | h | Oficial de 1ª pintor. (mão de obra) | 0.293 | 22.68 | 6.65 |
| mo076 | h | Ajudante de pintor. (mão de obra) | 0.059 | 22.13 | 1.31 |
| % | % | Custos directos complementares | 2 % | 10.69 | 0.21 |
|  |  | Custos directos |  |  | 10.90 |
