# Esmalte sobre caixilharia de aço galvanizado ou metal não ferroso, acabamento forja

- Propriedade do ficheiro: CYPE INGENIEROS, S.A.
- Formato: FIEBDC-3/2002
- Moeda: EUR
- Custos indirectos: 3.00 %
- IVA: 23.00 %

## R Revestimentos

### RN Pinturas em metais

#### RNS Tintas especiais

**RNS013** m² Esmalte sobre caixilharia de aço galvanizado ou metal não ferroso, acabamento forja.
Aplicação manual de duas demãos de esmalte sintético à base de resinas alcídicas especiais, cor a escolher, acabamento forja mate, (rendimento: 0,1 l/m² cada demão); aplicação prévia de duas demãos de primário sintético antioxidante de secagem rápida, à base de resinas alcídicas, cor branco, acabamento mate (rendimento: 0,1 l/m² cada demão), sobre porta interior, cega, de aço galvanizado ou metal não ferroso.
Inclui: Preparação e limpeza da superfície suporte. Aplicação de duas demãos de primário. Aplicação de duas demãos de acabamento.
Critério de medição de projecto: Superfície medida segundo documentação gráfica de Projecto, sem descontar aberturas, por ambas as faces, incluindo as guarnições.
Critério de medição de obra: Medir-se-á a superfície realmente executada segundo especificações de Projecto, por ambas as faces, incluindo as guarnições.

| Código | Un | Descrição | Rendimento | Preço | Importância |
|---|---|---|---|---|---|
| mt27pfi140a | l | Primário sintético antioxidante de secagem rápida, cor branco, acabamento mate, à base de resinas alcídicas e pigmentos antioxidantes, de alta resistência à corrosão, para aplicar com trincha ou pistola. (material) | 0.200 | 10.91 | 2.18 |
| mt27ess130a | l | Esmalte sintético, para interior, cor a escolher, acabamento forja mate, à base de resinas alcídicas especiais e pigmentos antioxidantes, com resistência à intempérie, para aplicar com trincha, rolo ou pistola. (material) | 0.200 | 25.98 | 5.20 |
| op00dec010 |  | Soprador. | 1.000 | 0.00 | 0.00 |
| mo038 | h | Oficial de 1ª pintor. (mão de obra) | 0.687 | 22.68 | 15.58 |
| mo076 | h | Ajudante de pintor. (mão de obra) | 0.137 | 22.13 | 3.03 |
| % | % | Custos directos complementares | 2 % | 25.99 | 0.52 |
|  |  | Custos directos |  |  | 26.51 |
