# Revestimento interior autoportante de placas de gesso laminado reforçado com fibras, sobre parede exterior de madeira

- Propriedade do ficheiro: CYPE INGENIEROS, S.A.
- Formato: FIEBDC-3/2002
- Moeda: EUR
- Custos indirectos: 3.00 %
- IVA: 23.00 %

## R Revestimentos

### RR Paredes (placas e painéis)

#### RRF De placas de gesso laminado reforçado com fibras

**RRF010** m² Revestimento interior autoportante de placas de gesso laminado reforçado com fibras, sobre parede exterior de madeira.
Revestimento interior autoportante livre, sobre parede exterior de madeira, de 36,5 mm de espessura total, com nível de qualidade do acabamento standard (Q2), formado por placa de gesso laminado reforçado com fibras tipo standard de 12,5 mm de espessura, ancorada à parede estrutural de painel de madeira lamelada colada cruzada (CLT) com ripas de madeira de pinheiro-bravo (Pinus pinaster), de 24x48 mm de secção, sem tratar e lâmina de polietileno, de 0,2 mm de espessura e 85 g/m², (Euroclasse E de reacção ao fogo) que actua como barreira de vapor, vedada com fita autocolante, de geotêxtil não tecido de polipropileno, com adesivo acrílico sem dissolventes e película de separação de papel siliconado, de 6 cm de largura. Inclusive parafusos para a fixação das placas e massa e fita para o tratamento de juntas.
Critérios considerados na determinação do preço da unidade de obra: O preço inclui a resolução de encontros e pontos singulares.
Inclui: Implantação, nivelação e fixação das ripas. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg260a | m | Ripa de madeira de pinheiro-bravo (Pinus pinaster), de 24x48 mm de secção, sem tratar. (material) | 1.600 | 1.47 | 2.35 |
| mt07emr113bb | Ud | Parafuso autoperfurante para madeira, de 4 mm de diâmetro e 35 mm de comprimento, de aço galvanizado com revestimento de crómio. (material) | 8.000 | 0.04 | 0.32 |
| mt12psg250c | m² | Placa de gesso laminado reforçada com tecido de fibra / EN 15283-2 - 1200 / 2500 / 12,5 / com os bordos longitudinais quadrados, com fibras de papel na massa de gesso. (material) | 1.050 | 8.65 | 9.08 |
| mt12psg251a | Ud | Parafuso autoperfurante 3,9x30 mm. (material) | 20.000 | 0.01 | 0.20 |
| mt12psg280a | kg | Massa para a selagem de juntas entre placas de gesso laminado reforçado com fibras, segundo EN 13963. (material) | 0.300 | 1.48 | 0.44 |
| mt12psg270a | m | Fita de juntas, para a selagem de juntas entre placas de gesso laminado. (material) | 1.600 | 0.20 | 0.32 |
| mt15bio020a | m² | Barreira de vapor com estanquidade ao ar, de polietileno, de 0,2 mm de espessura e 85 g/m², Euroclasse E de reacção ao fogo, segundo NP EN 13501-1, fornecida em rolos de 1,50x50 m. (material) | 1.100 | 2.83 | 3.11 |
| mt15sbi010a | m | Fita autocolante, de geotêxtil não tecido de polipropileno, com adesivo acrílico sem dissolventes e película de separação de papel siliconado, de 6 cm de largura, intervalo de temperatura de trabalho de -40 a 90°C, para aplicar em interiores e exteriores, fornecida em rolos de 30 m de comprimento. (material) | 1.000 | 0.85 | 0.85 |
| op00fre010 |  | Fresadora. | 1.000 | 0.00 | 0.00 |
| op00sie010 |  | Serra tico-tico. | 1.000 | 0.00 | 0.00 |
| op00tal010 |  | Berbequim. | 1.000 | 0.00 | 0.00 |
| op00ato010 |  | Aparafusadora. | 1.000 | 0.00 | 0.00 |
| mo053 | h | Oficial de 1ª montador de pré-fabricados interiores. (mão de obra) | 0.422 | 23.31 | 9.84 |
| mo100 | h | Ajudante de montador de pré-fabricados interiores. (mão de obra) | 0.174 | 22.13 | 3.85 |
| % | % | Custos directos complementares | 2 % | 30.36 | 0.61 |
|  |  | Custos directos |  |  | 30.97 |
