# Revestimento interior directo de painéis de gesso reforçados com fibra de vidro. Sistema "PANELSYSTEM"

- Propriedade do ficheiro: CYPE INGENIEROS, S.A.
- Formato: FIEBDC-3/2002
- Moeda: EUR
- Custos indirectos: 3.00 %
- IVA: 23.00 %

## R Revestimentos

### RR Paredes (placas e painéis)

#### RRO De painéis de gesso

**RRO010** m² Revestimento interior directo de painéis de gesso reforçados com fibra de vidro. Sistema "PANELSYSTEM".
Revestimento interior directo de painéis aligeirados de gesso reforçado com fibra de vidro, TC-9 "PANELSYSTEM", de 500 mm de largura, 2900 mm de comprimento máximo e 90 mm de espessura, com os bordos longitudinais macho-fêmea para a colagem entre si. Inclusive banda acústica bicamada auto-adesiva; massa e fita para o tratamento de juntas; adesivo de união para o reforço dos encontros e fita autocolante de celulose.
Critérios considerados na determinação do preço da unidade de obra: O preço inclui a resolução de encontros e pontos singulares, mas não inclui o isolamento a colocar entre as placas e o paramento.
Inclui: Marcação simultânea das instalações de forma a harmonizar as prestações. Marcação e traçado na laje inferior e na superior das paredes a realizar. Colocação de bandas perimetrais. Corte dos painéis. Colocação dos painéis, aplicando com colher a pasta de gesso sobre o bordo macho e encaixando neste o bordo fêmea. Tratamento de juntas. Reforço nos encontros. Implantação das caixas de mecanismos eléctricos e de passagem de instalações, e perfuração posterior dos painéis.
Critério de medição de projecto: Superfície medida segundo documentação gráfica de Projecto, sem deduzir aberturas.
Critério de medição de obra: Medir-se-á, a superfície realmente executada segundo especificações de Projecto, sem deduzir aberturas.

| Código | Un | Descrição | Rendimento | Preço | Importância |
|---|---|---|---|---|---|
| mt16pdg010b | m | Banda acústica bicamada auto-adesiva, de 5 mm de espessura, formada por uma membrana auto-adesiva de alta densidade termosoldada a uma lâmina de espuma de polietileno reticulado, massa nominal 3,35 kg/m². (material) | 0.600 | 0.87 | 0.52 |
| mt12pyp010d | m² | Painel aligeirado de gesso reforçado com fibra de vidro, TC-9 "PANELSYSTEM", de 500 mm de largura, 2900 mm de comprimento máximo e 90 mm de espessura, com os bordos longitudinais macho-fêmea para a colagem entre si. (material) | 1.050 | 15.23 | 15.99 |
| mt09pye020 | kg | Pasta de gesso para juntas, segundo EN 13279-1. (material) | 0.500 | 5.26 | 2.63 |
| mt16pdg015a | m | Banda elástica de poliestireno expandido, de 15 mm de espessura. (material) | 1.000 | 0.35 | 0.35 |
| mt12pyp110 | m³ | Adesivo de união. (material) | 0.005 | 124.50 | 0.62 |
| mt12pyp100 | m | Fita autocolante de celulose para colocar nos encontros dos painéis com o paramento. (material) | 0.400 | 0.10 | 0.04 |
| mt12psg040a | m | Fita microperfurada de papel, segundo EN 13963. (material) | 0.400 | 0.04 | 0.02 |
| op00fre010 |  | Fresadora. | 1.000 | 0.00 | 0.00 |
| mo053 | h | Oficial de 1ª montador de pré-fabricados interiores. (mão de obra) | 0.228 | 23.31 | 5.31 |
| mo100 | h | Ajudante de montador de pré-fabricados interiores. (mão de obra) | 0.228 | 22.13 | 5.05 |
| % | % | Custos directos complementares | 2 % | 30.53 | 0.61 |
|  |  | Custos directos |  |  | 31.14 |
