# Revestimento interior directo de placas de gesso laminado, de alta resistência à humidade. Sistema "KNAUF"

- Propriedade do ficheiro: CYPE INGENIEROS, S.A.
- Formato: FIEBDC-3/2002
- Moeda: EUR
- Custos indirectos: 3.00 %
- IVA: 23.00 %

## R Revestimentos

### RR Paredes (placas e painéis)

#### RRY De placas de gesso laminado

**RRY013** m² Revestimento interior directo de placas de gesso laminado, de alta resistência à humidade. Sistema "KNAUF".
Revestimento interior directo, sistema W622.es Drystar "KNAUF", de 40 mm de espessura total, com nível de qualidade do acabamento Q3, formado por placa de gesso laminado tipo Drystar (GM-FH1IR) de 12,5 mm de espessura, formando sandwich com uma placa tipo Drystar (GM-FH1IR) de 12,5 mm de espessura, aparafusadas a uma estrutura metálica de aço galvanizado de mestras de 90x50 e 0,55 mm de espessura, previamente ancorada ao paramento vertical cada 600 mm, com parafusos de aço. Inclusive fixações para a ancoragem dos perfis; parafusos para a fixação das placas e massa de juntas Drystar Filler "KNAUF", massa de juntas Drystar Filler "KNAUF", massa de juntas Drystar Filler "KNAUF", fita de juntas Drystar Tape "KNAUF".
Critérios considerados na determinação do preço da unidade de obra: O preço inclui a resolução de encontros e pontos singulares, mas não inclui o isolamento a colocar entre as placas e o paramento.
Inclui: Marcação na laje inferior e na superior da linha de paramento acabado. Colocação sucessiva no paramento dos pontos de massa de colagem correspondentes a cada uma das placas. Corte das placas. Colocação sucessiva e independente de cada uma das placas através de nivelamento. Implantação das caixas de mecanismos eléctricos e de passagem de instalações, e perfuração posterior das placas. Tratamento de juntas. Espalhamento da pasta de acabamento.
Critério de medição de projecto: Superfície medida segundo documentação gráfica de Projecto, sem duplicar esquinas nem encontros, descontando as aberturas de superfície maior de 8 m² e a metade das aberturas para as de superfície entre 5 e 8 m².
Critério de medição de obra: Medir-se-á a superfície realmente executada segundo especificações de Projecto, sem duplicar esquinas nem encontros, descontando as aberturas de superfície maior de 8 m² e a metade das aberturas para as de superfície entre 5 e 8 m².

| Código | Un | Descrição | Rendimento | Preço | Importância |
|---|---|---|---|---|---|
| mt12pfk011d | m | Mestra Omega "KNAUF" 80x15x50 mm, de chapa de aço galvanizado. (material) | 2.000 | 1.61 | 3.22 |
| mt12drk010a | m² | Placa de gesso laminado reforçada com tecido de fibra EN 15283-1 GM-FH1IR / 1200 / 2600 / 12,5 / com os bordos longitudinais quadrados, especial Drystar "KNAUF" com alma de gesso e faces revestidas com uma lâmina de fibra de vidro; Euroclasse A2-s1, d0 de reacção ao fogo, segundo NP EN 13501-1. (material) | 1.050 | 15.27 | 16.03 |
| mt12drk012a | kg | Massa de juntas Drystar Filler "KNAUF", com aditivo hidrófugo, Euroclasse A2-s1, d0 de reacção ao fogo, segundo NP EN 13501-1, intervalo de temperatura de trabalho de 10 a 35°C, para aplicação manual ou mecânica com fita de juntas, segundo EN 13963. (material) | 1.535 | 1.18 | 1.81 |
| mt12drk013 | m | Fita de juntas Drystar Tape "KNAUF". (material) | 1.600 | 0.06 | 0.10 |
| op00fre010 |  | Fresadora. | 1.000 | 0.00 | 0.00 |
| op00sie010 |  | Serra tico-tico. | 1.000 | 0.00 | 0.00 |
| mo053 | h | Oficial de 1ª montador de pré-fabricados interiores. (mão de obra) | 0.485 | 23.31 | 11.31 |
| mo100 | h | Ajudante de montador de pré-fabricados interiores. (mão de obra) | 0.485 | 22.13 | 10.73 |
| % | % | Custos directos complementares | 2 % | 43.20 | 0.86 |
|  |  | Custos directos |  |  | 44.06 |
