# Revestimento interior directo de placas de gesso laminado, anti-radiações. Sistema "PLACO"

- Propriedade do ficheiro: CYPE INGENIEROS, S.A.
- Formato: FIEBDC-3/2002
- Moeda: EUR
- Custos indirectos: 3.00 %
- IVA: 23.00 %

## R Revestimentos

### RR Paredes (placas e painéis)

#### RRY De placas de gesso laminado

**RRY068** m² Revestimento interior directo de placas de gesso laminado, anti-radiações. Sistema "PLACO".
Revestimento interior directo, sistema Placo X-Ray Protection "PLACO", de 53,5 mm de espessura total, com nível de qualidade do acabamento standard (Q2), formado por três placas de gesso laminado DFI / EN 520 - 600 / 2400 / 12,5 / com os bordos longitudinais afinados, X-Ray Protection "PLACO", formada por uma alma de gesso de origem natural embutida e intimamente ligada a duas lâminas de cartão forte, aditivada para melhorar a capacidade de absorção de radiações, a coesão a temperaturas altas e a absorção acústica, aparafusadas directamente a perfil metálico de aço galvanizado, Maestra Omega "PLACO", fabricado através de laminação a frio, de 3000 mm de comprimento, 82x16 mm de secção e 0,55 mm de espessura, previamente ancorado ao paramento vertical cada 400 mm, com parafusos de aço. Inclusive parafusos para a fixação das placas e massa e fita para o tratamento de juntas.
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plp050 | m | Perfil de aço galvanizado, Maestra Omega "PLACO", fabricado através de laminação a frio, de 3000 mm de comprimento, 82x16 mm de secção e 0,55 mm de espessura, para a realização de revestimentos interiores autoportantes e tectos, segundo EN 14195. (material) | 3.500 | 1.96 | 6.86 |
| mt12arp010b | m² | Placa de gesso laminado DFI / EN 520 - 600 / 2400 / 12,5 / com os bordos longitudinais afinados, X-Ray Protection "PLACO", formada por uma alma de gesso de origem natural embutida e intimamente ligada a duas lâminas de cartão forte, aditivada para melhorar a capacidade de absorção de radiações, a coesão a temperaturas altas e a absorção acústica. (material) | 3.150 | 50.29 | 158.41 |
| mt12arp020a | kg | Massa de secagem Promix X-Ray Protection "PLACO", para o tratamento das juntas das placas de gesso laminado. (material) | 0.330 | 3.48 | 1.15 |
| mt12arp030a | Ud | Parafuso auto-roscante X-Ray Protection 25 "PLACO", com cabeça de trombeta, de 25 mm de comprimento. (material) | 8.000 | 0.02 | 0.16 |
| mt12arp030b | Ud | Parafuso auto-roscante X-Ray Protection 35 "PLACO", com cabeça de trombeta, de 35 mm de comprimento. (material) | 8.000 | 0.03 | 0.24 |
| mt12arp030c | Ud | Parafuso auto-roscante X-Ray Protection 45 "PLACO", com cabeça de trombeta, de 45 mm de comprimento. (material) | 15.000 | 0.03 | 0.45 |
| op00fre010 |  | Fresadora. | 1.000 | 0.00 | 0.00 |
| op00sie010 |  | Serra tico-tico. | 1.000 | 0.00 | 0.00 |
| op00tal010 |  | Berbequim. | 1.000 | 0.00 | 0.00 |
| op00ato010 |  | Aparafusadora. | 1.000 | 0.00 | 0.00 |
| mo053 | h | Oficial de 1ª montador de pré-fabricados interiores. (mão de obra) | 0.374 | 23.31 | 8.72 |
| mo100 | h | Ajudante de montador de pré-fabricados interiores. (mão de obra) | 0.374 | 22.13 | 8.28 |
| % | % | Custos directos complementares | 2 % | 184.27 | 3.69 |
|  |  | Custos directos |  |  | 187.96 |
