# Pavimento exterior de peças de grés esmaltado. Colocação em camada fina

- Propriedade do ficheiro: CYPE INGENIEROS, S.A.
- Formato: FIEBDC-3/2002
- Moeda: EUR
- Custos indirectos: 3.00 %
- IVA: 23.00 %

## R Revestimentos

### RS Pavimentos

#### RSG Cerâmicos

**RSG210** m² Pavimento exterior de peças de grés esmaltado. Colocação em camada fina.
Pavimento exterior de peças de grés esmaltado, de 200x200x10 mm, gama média, capacidade de absorção de água E<3%, grupo BIb, segundo NP EN 14411, com resistência ao deslizamento maior que 45 segundo ENV 12633. SUPORTE: de argamassa de cimento. COLOCAÇÃO: em camada fina e através de colagem simples com cimento cola melhorado, C2 TE, segundo NP EN 12004, com deslizamento reduzido e tempo de colocação ampliado. ENCHIMENTO DE JUNTAS: com argamassa de juntas cimentosa melhorada, com absorção de água reduzida e resistência elevada à abrasão tipo CG 2 W A, cor branco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcp100d | kg | Cimento cola melhorado, C2 TE, segundo NP EN 12004, com deslizamento reduzido e tempo de colocação ampliado, cor branca, à base de cimento de alta resistência, inertes seleccionados, aditivos e resinas sintéticas, para a colocação em camada fina do todo o tipo de peças cerâmicas em paramentos verticais interiores e pavimentos interiores e exteriores. (material) | 4.000 | 0.50 | 2.00 |
| mt18bde100gf | m² | Peças de grés esmaltado, de 200x200x10 mm, gama média, capacidade de absorção de água E<3%, grupo BIb, segundo NP EN 14411, com resistência ao deslizamento maior que 45 segundo ENV 12633. (material) | 1.050 | 15.80 | 16.59 |
| mt18acc100a | Ud | Kit de cruzetas de PVC para garantir uma espessura das juntas entre peças de entre 1 e 20 mm, em revestimentos e pavimentos cerâmicos. (material) | 0.350 | 2.40 | 0.84 |
| mt09mcp020bB | kg | Argamassa de juntas cimentosa melhorada, com absorção de água reduzida e resistência elevada à abrasão, tipo CG2 W A, segundo EN 13888, cor branca, para juntas de 2 a 15 mm, à base de cimento de alta resistência, inertes seleccionados, aditivos especiais e pigmentos, com efeito anti-caruncho, anti-verdete e preventivo das eflorescências, hidrorrepelente, especial para enchimento de juntas de todo tipo de peças cerâmicas e pedras naturais em zonas de proliferação de microrganismos. (material) | 0.330 | 1.46 | 0.48 |
| mo023 | h | Oficial de 1ª ladrilhador. (mão de obra) | 0.496 | 22.68 | 11.25 |
| mo061 | h | Ajudante de ladrilhador. (mão de obra) | 0.248 | 22.13 | 5.49 |
| % | % | Custos directos complementares | 2 % | 36.65 | 0.73 |
|  |  | Custos directos |  |  | 37.38 |
