# Pavimento exterior de peças de grés porcelânico técnico, de grande formato. Colocação em camada fina

- Propriedade do ficheiro: CYPE INGENIEROS, S.A.
- Formato: FIEBDC-3/2002
- Moeda: EUR
- Custos indirectos: 3.00 %
- IVA: 23.00 %

## R Revestimentos

### RS Pavimentos

#### RSG Cerâmicos

**RSG250** m² Pavimento exterior de peças de grés porcelânico técnico, de grande formato. Colocação em camada fina.
Pavimento exterior de peças de grande formato de grés porcelânico técnico, de 1000x1000x12 mm, gama média, capacidade de absorção de água E<0,1%, grupo BIa, segundo NP EN 14411, com resistência ao deslizamento maior que 45 segundo ENV 12633; carga de ruptura >3000 N; resistência à flexão >45 N/mm². SUPORTE: de argamassa de cimento. COLOCAÇÃO: em camada fina e através de colagem dupla com cimento cola melhorado, C2 TE S2, segundo NP EN 12004, altamente deformável, com deslizamento reduzido e tempo de colocação ampliado. ENCHIMENTO DE JUNTAS: com argamassa de juntas cimentosa melhorada, com absorção de água reduzida e resistência elevada à abrasão tipo CG 2 W A, cor branco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcp100h | kg | Cimento cola melhorado, C2 TE S2, segundo NP EN 12004, altamente deformável, com deslizamento reduzido e tempo de colocação ampliado, cor branca, de um só componente à base de cimento de alta resistência, inertes seleccionados, aditivos e resinas sintéticas, para a colocação em camada fina do todo o tipo de peças cerâmicas em paramentos verticais exteriores e pavimentos exteriores. (material) | 8.000 | 1.17 | 9.36 |
| mt18bcp110hlb | m² | Peças de grande formato de grés porcelânico técnico, de 1000x1000x12 mm, gama média, capacidade de absorção de água E<0,1%, grupo BIa, segundo NP EN 14411, com resistência ao deslizamento maior que 45 segundo ENV 12633; carga de ruptura >3000 N; resistência à flexão >45 N/mm². (material) | 1.050 | 188.70 | 198.14 |
| mt18acc100a | Ud | Kit de cruzetas de PVC para garantir uma espessura das juntas entre peças de entre 1 e 20 mm, em revestimentos e pavimentos cerâmicos. (material) | 0.066 | 2.40 | 0.16 |
| mt09mcp020bB | kg | Argamassa de juntas cimentosa melhorada, com absorção de água reduzida e resistência elevada à abrasão, tipo CG2 W A, segundo EN 13888, cor branca, para juntas de 2 a 15 mm, à base de cimento de alta resistência, inertes seleccionados, aditivos especiais e pigmentos, com efeito anti-caruncho, anti-verdete e preventivo das eflorescências, hidrorrepelente, especial para enchimento de juntas de todo tipo de peças cerâmicas e pedras naturais em zonas de proliferação de microrganismos. (material) | 0.080 | 1.46 | 0.12 |
| mo023 | h | Oficial de 1ª ladrilhador. (mão de obra) | 0.506 | 22.68 | 11.48 |
| mo061 | h | Ajudante de ladrilhador. (mão de obra) | 0.253 | 22.13 | 5.60 |
| % | % | Custos directos complementares | 2 % | 224.86 | 4.50 |
|  |  | Custos directos |  |  | 229.36 |
