# Limpeza de pavimento de pedra natural

- Propriedade do ficheiro: CYPE INGENIEROS, S.A.
- Formato: FIEBDC-3/2002
- Moeda: EUR
- Custos indirectos: 3.00 %
- IVA: 23.00 %

## R Revestimentos

### RS Pavimentos

#### RSK Preparação da superfície

**RSK030** m² Limpeza de pavimento de pedra natural.
Limpeza de pavimento de pedra natural, formado por travertino em estado de conservação regular, através do derrame sobre a superfície de uma solução aquosa de ácido acético deixando-a a secar, escovagem do pavimento e enxaguamento com água abundante, repetindo o tratamento até eliminar totalmente o salitre da superfície; e aplicação posterior de líquido decapante específico para travertino, com o objectivo de eliminar as manchas de sujidade, gorduras e microrganismos. Incluindo protecção dos elementos da envolvente que não são objecto da limpeza, eliminação mecânica de incrustações, secagem da água restante, remoção e armazenamento dos restos gerados; considerando um grau de complexidade médio.
Inclui: Protecção dos elementos da envolvente. Aplicação do produto de limpeza. Escovagem da superfície. Enxaguamento. Aplicação do produto decapante. Limpeza. Remoção e armazenamento da água e dos restos gerados.
Critério de medição de projecto: Superfície medida segundo documentação gráfica de Projecto.
Critério de medição de obra: Medir-se-á a superfície realmente executada segundo especificações de Projecto.

| Código | Un | Descrição | Rendimento | Preço | Importância |
|---|---|---|---|---|---|
| mt08lim070 | l | Ácido acético. (material) | 2.420 | 1.23 | 2.98 |
| mt08aaa010a | m³ | Água. (material) | 0.012 | 1.50 | 0.02 |
| mt08lim080i | kg | Decapante específico para travertino. (material) | 0.121 | 9.30 | 1.13 |
| mo020 | h | Oficial de 1ª construção. (mão de obra) | 0.316 | 22.68 | 7.17 |
| mo077 | h | Ajudante de construção. (mão de obra) | 0.158 | 22.13 | 3.50 |
| % | % | Custos directos complementares | 2 % | 14.80 | 0.30 |
|  |  | Custos directos |  |  | 15.10 |
