# Rodapé laminado

- Propriedade do ficheiro: CYPE INGENIEROS, S.A.
- Formato: FIEBDC-3/2002
- Moeda: EUR
- Custos indirectos: 3.00 %
- IVA: 23.00 %

## R Revestimentos

### RS Pavimentos

#### RSL Laminados

**RSL020** m Rodapé laminado.
Rodapé de MDF, de 90x18 mm, recoberto com uma lâmina plástica de imitação de madeira, cor a escolher, com secção para alojamento de clipes, fixado ao paramento através de clipes.
Inclui: Marcação. Corte das peças. Fixação das peças sobre o paramento. Resolução de esquinas e encontros.
Critério de medição de projecto: Comprimento medido segundo documentação gráfica de Projecto, sem incluir vãos de portas. Não foi incrementada a medição por perdas, uma vez que na composição se considerou 5% a mais.
Critério de medição de obra: Medir-se-á o comprimento realmente executado segundo especificações de Projecto.

| Código | Un | Descrição | Rendimento | Preço | Importância |
|---|---|---|---|---|---|
| mt18rma040d | m | Rodapé de MDF, de 90x18 mm, recoberto com uma lâmina plástica de imitação de madeira, cor a escolher, com secção para alojamento de clipes e resistência à abrasão AC3, segundo NP EN 13329. (material) | 1.050 | 6.05 | 6.35 |
| mt18rma050 | Ud | Clipe para rodapé, com parafusos para fixação ao paramento. (material) | 3.000 | 0.22 | 0.66 |
| op00cla010 |  | Pregadora pneumática. | 1.000 | 0.00 | 0.00 |
| op00cep010 |  | Plainas. | 1.000 | 0.00 | 0.00 |
| op00gui010 |  | Guilhotina. | 1.000 | 0.00 | 0.00 |
| mo028 | h | Oficial de 1ª instalador de pavimentos laminados. (mão de obra) | 0.166 | 22.68 | 3.76 |
| % | % | Custos directos complementares | 2 % | 10.77 | 0.22 |
|  |  | Custos directos |  |  | 10.99 |
