# Rodapé laminado

- Propriedade do ficheiro: CYPE INGENIEROS, S.A.
- Formato: FIEBDC-3/2002
- Moeda: EUR
- Custos indirectos: 3.00 %
- IVA: 23.00 %

## R Revestimentos

### RS Pavimentos

#### RSL Laminados

**RSL020** m Rodapé laminado.
Rodapé de MDF, de 41x22 mm, recoberto com uma lâmina plástica de imitação de madeira, cor a escolher, fixado ao paramento através de cola.
Inclui: Marcação. Corte das peças. Fixação das peças sobre o paramento. Resolução de esquinas e encontros.
Critério de medição de projecto: Comprimento medido segundo documentação gráfica de Projecto, sem incluir vãos de portas. Não foi incrementada a medição por perdas, uma vez que na composição se considerou 5% a mais.
Critério de medição de obra: Medir-se-á o comprimento realmente executado segundo especificações de Projecto.

| Código | Un | Descrição | Rendimento | Preço | Importância |
|---|---|---|---|---|---|
| mt18rma040i | m | Rodapé de MDF, de 41x22 mm, recoberto com uma lâmina plástica de imitação de madeira, cor a escolher, e resistência à abrasão AC3, segundo NP EN 13329. (material) | 1.050 | 5.50 | 5.78 |
| mt18mva070 | l | Adesivo, com classe de durabilidade D3 segundo NP EN 204. (material) | 0.050 | 3.59 | 0.18 |
| op00cla010 |  | Pregadora pneumática. | 1.000 | 0.00 | 0.00 |
| op00cep010 |  | Plainas. | 1.000 | 0.00 | 0.00 |
| op00gui010 |  | Guilhotina. | 1.000 | 0.00 | 0.00 |
| mo028 | h | Oficial de 1ª instalador de pavimentos laminados. (mão de obra) | 0.119 | 22.68 | 2.70 |
| % | % | Custos directos complementares | 2 % | 8.66 | 0.17 |
|  |  | Custos directos |  |  | 8.83 |
