# Rodapé laminado

- Propriedade do ficheiro: CYPE INGENIEROS, S.A.
- Formato: FIEBDC-3/2002
- Moeda: EUR
- Custos indirectos: 3.00 %
- IVA: 23.00 %

## R Revestimentos

### RS Pavimentos

#### RSL Laminados

**RSL020** m Rodapé laminado.
Rodapé de MDF, de 58x12 mm, recoberto com uma lâmina plástica de imitação de madeira, cor a escolher, fixado ao paramento através de pregos. Inclusive cera de preenchimento para a vedação de orifícios.
Inclui: Marcação. Corte das peças. Fixação das peças sobre o paramento. Vedação de orifícios. Resolução de esquinas e encontros.
Critério de medição de projecto: Comprimento medido segundo documentação gráfica de Projecto, sem incluir vãos de portas. Não foi incrementada a medição por perdas, uma vez que na composição se considerou 5% a mais.
Critério de medição de obra: Medir-se-á o comprimento realmente executado segundo especificações de Projecto.

| Código | Un | Descrição | Rendimento | Preço | Importância |
|---|---|---|---|---|---|
| mt18rma040b | m | Rodapé de MDF, de 58x12 mm, recoberto com uma lâmina plástica de imitação de madeira, cor a escolher, e resistência à abrasão AC3, segundo NP EN 13329. (material) | 1.050 | 3.00 | 3.15 |
| mt18mva150a | Ud | Prego de aço galvanizado com cabeça perdida, de 1,4 mm de diâmetro e 25 mm de comprimento. (material) | 2.500 | 0.02 | 0.05 |
| mt22www080 | kg | Cera de preenchimento, para tapar defeitos superficiais da madeira. (material) | 0.008 | 64.34 | 0.51 |
| op00cla010 |  | Pregadora pneumática. | 1.000 | 0.00 | 0.00 |
| op00cep010 |  | Plainas. | 1.000 | 0.00 | 0.00 |
| op00gui010 |  | Guilhotina. | 1.000 | 0.00 | 0.00 |
| mo028 | h | Oficial de 1ª instalador de pavimentos laminados. (mão de obra) | 0.143 | 22.68 | 3.24 |
| % | % | Custos directos complementares | 2 % | 6.95 | 0.14 |
|  |  | Custos directos |  |  | 7.09 |
