# Perfil para remate lateral de pavimento deck de madeira para exterior

- Propriedade do ficheiro: CYPE INGENIEROS, S.A.
- Formato: FIEBDC-3/2002
- Moeda: EUR
- Custos indirectos: 3.00 %
- IVA: 23.00 %

## R Revestimentos

### RS Pavimentos

#### RSM De madeira

**RSM023** m Perfil para remate lateral de pavimento deck de madeira para exterior.
Perfil de madeira maciça, de cumaru, de até 100 mm de altura e 24 mm de espessura, escovado, para aplicação de um tratamento protector e decorativo em obra, com acessórios de montagem, para remate lateral de pavimento deck de madeira para exterior.
Critérios considerados na determinação do preço da unidade de obra: O preço não inclui a camada de acabamento.
Inclui: Marcação e corte da parte sobrante do perfil de remate lateral. Fixação do perfil de remate lateral às ripas.
Critério de medição de projecto: Comprimento medido segundo documentação gráfica de Projecto. Não foi incrementada a medição por perdas, uma vez que na composição se considerou 5% a mais.
Critério de medição de obra: Medir-se-á o comprimento realmente executado segundo especificações de Projecto.

| Código | Un | Descrição | Rendimento | Preço | Importância |
|---|---|---|---|---|---|
| mt18mta031e | m | Perfil de madeira maciça, de cumaru, de até 100 mm de altura e 24 mm de espessura, escovado, para aplicação de um tratamento protector e decorativo em obra, com acessórios de montagem; para remate lateral de pavimento deck de madeira para exterior. (material) | 1.050 | 9.60 | 10.08 |
| mo025 | h | Oficial de 1ª instalador de pavimentos de madeira. (mão de obra) | 0.119 | 24.63 | 2.93 |
| mo063 | h | Ajudante de instalador de pavimentos de madeira. (mão de obra) | 0.119 | 24.04 | 2.86 |
| % | % | Custos directos complementares | 2 % | 15.87 | 0.32 |
|  |  | Custos directos |  |  | 16.19 |
