# Soalho de madeira para interior

- Propriedade do ficheiro: CYPE INGENIEROS, S.A.
- Formato: FIEBDC-3/2002
- Moeda: EUR
- Custos indirectos: 3.00 %
- IVA: 23.00 %

## R Revestimentos

### RS Pavimentos

#### RSM De madeira

**RSM021** m² Soalho de madeira para interior.
Soalho flutuante, formado por tábuas com encaixe macho-fêmea de madeira maciça de faia, de 22 mm de espessura, envernizado em fábrica com duas demãos de verniz de secagem ultravioleta e duas demãos de acabamento de verniz de poliuretano, à base de isocianato, acabamento semi-mate, colocadas a mata-juntas sobre lâmina de espuma de polietileno de alta densidade de 3 mm de espessura e coladas entre si com cola, com classe de durabilidade D3. Inclusive juntas, molduras de cobre-juntas, cola e acessórios de montagem para o soalho.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.100 | 0.52 | 0.57 |
| mt16aaa030 | m | Fita autocolante para vedação de juntas. (material) | 0.440 | 0.30 | 0.13 |
| mt18mta020gb | m² | Soalho flutuante em pranchas de madeira maciça de faia, de 22 mm de espessura, envernizado em fábrica com duas demãos de verniz de secagem ultravioleta e duas demãos de acabamento de verniz de poliuretano, à base de isocianato, acabamento semi-mate, segundo EN 13810-1 e EN 14342. Inclusive molduras de guarnição e acessórios de montagem. (material) | 1.020 | 60.22 | 61.42 |
| mt18mva070 | l | Adesivo, com classe de durabilidade D3 segundo NP EN 204. (material) | 0.050 | 3.59 | 0.18 |
| op00cla010 |  | Pregadora pneumática. | 1.000 | 0.00 | 0.00 |
| op00cep010 |  | Plainas. | 1.000 | 0.00 | 0.00 |
| op00tro010 |  | Cortadora de disco para bancada. | 1.000 | 0.00 | 0.00 |
| mo025 | h | Oficial de 1ª instalador de pavimentos de madeira. (mão de obra) | 0.416 | 22.68 | 9.43 |
| mo063 | h | Ajudante de instalador de pavimentos de madeira. (mão de obra) | 0.416 | 22.13 | 9.21 |
| % | % | Custos directos complementares | 2 % | 80.94 | 1.62 |
|  |  | Custos directos |  |  | 82.56 |
