# Junta de construção em pavimento contínuo de betão, com passadores

- Propriedade do ficheiro: CYPE INGENIEROS, S.A.
- Formato: FIEBDC-3/2002
- Moeda: EUR
- Custos indirectos: 3.00 %
- IVA: 23.00 %

## R Revestimentos

### RS Pavimentos

#### RSN Juntas em pavimentos contínuos de betão

**RSN125** m Junta de construção em pavimento contínuo de betão, com passadores.
Junta de construção em pavimento contínuo de betão, com sistema de transmissão de cargas, composto por um passador deslizante de aço, de secção circular e uma bainha de polipropileno reciclado, de 32 mm de diâmetro e 225 mm de comprimento, com base reutilizável de fixação à cofragem. Inclusive elementos de fixação à cofragem.
Inclui: Marcação e fixação das bases à cofragem. Encaixe das bainhas às bases. Colocação dos passadores dentro das bainhas, uma vez betonada e descofrada a junta.
Critério de medição de projecto: Comprimento medido segundo documentação gráfica de Projecto.
Critério de medição de obra: Medir-se-á o comprimento realmente executado segundo especificações de Projecto.

| Código | Un | Descrição | Rendimento | Preço | Importância |
|---|---|---|---|---|---|
| mt18wwe030u | Ud | Sistema de transmissão de cargas, composto por um passador deslizante de aço, de secção circular e uma bainha de polipropileno reciclado, de 32 mm de diâmetro e 225 mm de comprimento, com base reutilizável de fixação à cofragem, para utilização em juntas de construction e de dilatação em pavimentos contínuos de betão; com elementos de fixação à cofragem. (material) | 1.330 | 1.93 | 2.57 |
| mo020 | h | Oficial de 1ª construção. (mão de obra) | 0.095 | 22.68 | 2.15 |
| mo113 | h | Operário não qualificado construção. (mão de obra) | 0.095 | 21.45 | 2.04 |
| % | % | Custos directos complementares | 2 % | 6.76 | 0.14 |
|  |  | Custos directos |  |  | 6.90 |
