# Pavimento contínuo de microargamassa de cal

- Propriedade do ficheiro: CYPE INGENIEROS, S.A.
- Formato: FIEBDC-3/2002
- Moeda: EUR
- Custos indirectos: 3.00 %
- IVA: 23.00 %

## R Revestimentos

### RS Pavimentos

#### RSQ Contínuos de microargamassa

**RSQ010** m² Pavimento contínuo de microargamassa de cal.
Pavimento contínuo de microargamassa, de 3 a 4 mm de espessura, realizado sobre superfície não absorvente. PRIMÁRIO: à base de copolímeros acrílicos e vinílicos em emulsão aquosa, sem diluir. CAMADA BASE: microargamassa de cal, composta por cal hidráulica natural, tipo NHL 5, segundo NP EN 459-1 e inertes seleccionados com granulometria de até 600 microns, cor branca, com resina acrílica, em duas camadas, (0,5 kg/m² cada camada) e malha de fibra de vidro anti-álcalis, de 2,2x2,3 mm de vão de malha, de 58 g/m² de massa superficial. CAMADA DECORATIVA: microargamassa de cal, composta por cal hidráulica natural, tipo NHL 5, segundo NP EN 459-1 e inertes seleccionados com granulometria de até 100 microns, cor branca, com resina acrílica, numa camada, (0,1 kg/m²). CAMADA DE VEDAÇÃO: primário à base de copolímeros acrílicos em emulsão aquosa, sem diluir e duas demãos de verniz de poliuretano alifático monocomponente.
Critérios considerados na determinação do preço da unidade de obra: O preço não inclui a superfície suporte.
Inclui: Limpeza da superfície suporte. Implantação das juntas de dilatação e panos de trabalho. Aplicação da camada de primário. Execução da mistura. Aplicação da camada base. Colocação da malha embebida na camada base. Aplicação da camada decorativa. Lixar as pequenas aderências e imperfeições. Aplicação da camada de vedante. Limpeza final da superfície acabada.
Critério de medição de projecto: Superfície medida em projecção horizontal, segundo documentação gráfica de Projecto.
Critério de medição de obra: Medir-se-á, em projecção horizontal, a superfície realmente executada segundo especificações de Projecto.

| Código | Un | Descrição | Rendimento | Preço | Importância |
|---|---|---|---|---|---|
| mt28mcn031a | l | Primário à base de copolímeros acrílicos e vinílicos em emulsão aquosa, sem diluir, para regularizar a porosidade e melhorar a aderência dos suportes não absorventes, para aplicar com rolo. (material) | 0.100 | 7.33 | 0.73 |
| mt28mcc050a | m² | Malha de fibra de vidro anti-álcalis, de 2,2x2,3 mm de vão de malha, de 58 g/m² de massa superficial, para armar microargamassas. (material) | 1.050 | 2.33 | 2.45 |
| mt28mcn040a | kg | Microargamassa de cal, composta por cal hidráulica natural, tipo NHL 5, segundo NP EN 459-1 e inertes seleccionados com granulometria de até 600 microns, cor branca, densidade 1200 kg/m³, resistência à compressão 5 N/mm², sem compostos orgânicos voláteis (COV), fornecida em sacos, segundo EN 13813. (material) | 1.000 | 2.42 | 2.42 |
| mt28mcn050a | l | Resina acrílica em base aquosa. (material) | 0.385 | 6.98 | 2.69 |
| mt28mcn040c | kg | Microargamassa de cal, composta por cal hidráulica natural, tipo NHL 5, segundo NP EN 459-1 e inertes seleccionados com granulometria de até 100 microns, cor branca, densidade 800 kg/m³, resistência à compressão 5 N/mm², sem compostos orgânicos voláteis (COV), fornecida em sacos, segundo EN 13813. (material) | 0.100 | 7.76 | 0.78 |
| mt28mcn030a | l | Primário à base de copolímeros acrílicos em emulsão aquosa, sem diluir, para regularizar a porosidade e melhorar a aderência dos suportes absorventes, para aplicar com rolo. (material) | 0.100 | 6.98 | 0.70 |
| mt28mcn060a | l | Verniz de poliuretano alifático monocomponente, sem compostos orgânicos voláteis (COV). (material) | 0.200 | 55.48 | 11.10 |
| op00tal020 |  | Berbequim com misturador. | 1.000 | 0.00 | 0.00 |
| mo020 | h | Oficial de 1ª construção. (mão de obra) | 0.873 | 22.68 | 19.80 |
| mo113 | h | Operário não qualificado construção. (mão de obra) | 1.559 | 21.45 | 33.44 |
| % | % | Custos directos complementares | 2 % | 74.11 | 1.48 |
|  |  | Custos directos |  |  | 75.59 |
