# Pavimento contínuo de microargamassa de cal e cimento

- Propriedade do ficheiro: CYPE INGENIEROS, S.A.
- Formato: FIEBDC-3/2002
- Moeda: EUR
- Custos indirectos: 3.00 %
- IVA: 23.00 %

## R Revestimentos

### RS Pavimentos

#### RSQ Contínuos de microargamassa

**RSQ050** m² Pavimento contínuo de microargamassa de cal e cimento.
Pavimento contínuo de microargamassa, de 3 mm de espessura, realizado sobre superfície absorvente. PRIMÁRIO: à base de copolímeros acrílicos em emulsão aquosa, sem diluir. CAMADA BASE: microargamassa de cal e cimento, com um tamanho máximo do inerte de 0,1 mm, cor a escolher, com resina acrílica e pigmento, em duas camadas, (0,25 kg/m² cada camada) e malha de fibra de vidro anti-álcalis, de 2,2x2,3 mm de vão de malha, de 58 g/m² de massa superficial. CAMADA DECORATIVA: microargamassa de cal e cimento, com um tamanho máximo do inerte de 0,3 mm, cor a escolher, com resina acrílica e pigmento, (0,7 kg/m²). CAMADA DE VEDAÇÃO: primário à base de copolímeros acrílicos em emulsão aquosa e verniz aquoso de poliuretano bicomponente.
Critérios considerados na determinação do preço da unidade de obra: O preço não inclui a superfície suporte.
Inclui: Limpeza da superfície suporte. Implantação das juntas de dilatação e panos de trabalho. Aplicação da camada de primário. Execução da mistura. Aplicação da camada base. Colocação da malha embebida na camada base. Lixar as pequenas aderências e imperfeições. Aplicação da camada decorativa. Aplicação da camada de vedante. Limpeza final da superfície acabada.
Critério de medição de projecto: Superfície medida em projecção horizontal, segundo documentação gráfica de Projecto.
Critério de medição de obra: Medir-se-á, em projecção horizontal, a superfície realmente executada segundo especificações de Projecto.

| Código | Un | Descrição | Rendimento | Preço | Importância |
|---|---|---|---|---|---|
| mt28mcc006a | l | Primário à base de copolímeros acrílicos em emulsão aquosa, sem diluir, para regularizar a porosidade e melhorar a aderência dos suportes absorventes, para aplicar com rolo. (material) | 0.100 | 8.15 | 0.82 |
| mt28mcc050a | m² | Malha de fibra de vidro anti-álcalis, de 2,2x2,3 mm de vão de malha, de 58 g/m² de massa superficial, para armar microargamassas. (material) | 1.050 | 2.33 | 2.45 |
| mt28mcc010a | kg | Microargamassa bicomponente, composto de cimento, cal, inertes seleccionados e aditivos, com um tamanho máximo do inerte de 0,1 mm, cor a escolher, como camada base, para aplicar com palustra metálica. (material) | 0.500 | 4.70 | 2.35 |
| mt28mcc009a | l | Resina acrílica em base aquosa. (material) | 0.456 | 6.63 | 3.02 |
| mt28mcc008 | Ud | Pigmento, para a coloração em massa de microcimento. (material) | 0.200 | 31.04 | 6.21 |
| mt28mcc010k | kg | Microargamassa bicomponente, composto de cimento, cal, inertes seleccionados e aditivos, com um tamanho máximo do inerte de 0,3 mm, cor a escolher, como camada base, para aplicar com palustra metálica. (material) | 0.700 | 4.70 | 3.29 |
| mt28mcc020a | l | Primário à base de copolímeros acrílicos em emulsão aquosa, como ponte de aderência entre a microargamassa e o verniz, para aplicar com trincha, rolo ou pistola. (material) | 0.120 | 23.67 | 2.84 |
| mt28mcc021a | l | Verniz aquoso de poliuretano bicomponente, para aplicar com trincha, rolo ou pistola. (material) | 0.150 | 36.86 | 5.53 |
| op00tal020 |  | Berbequim com misturador. | 1.000 | 0.00 | 0.00 |
| mo020 | h | Oficial de 1ª construção. (mão de obra) | 0.873 | 22.68 | 19.80 |
| mo113 | h | Operário não qualificado construção. (mão de obra) | 1.559 | 21.45 | 33.44 |
| % | % | Custos directos complementares | 2 % | 79.75 | 1.60 |
|  |  | Custos directos |  |  | 81.35 |
