# Pavimento flexível têxtil

- Propriedade do ficheiro: CYPE INGENIEROS, S.A.
- Formato: FIEBDC-3/2002
- Moeda: EUR
- Custos indirectos: 3.00 %
- IVA: 23.00 %

## R Revestimentos

### RS Pavimentos

#### RST Têxteis (alcatifas)

**RST010** m² Pavimento flexível têxtil.
Pavimento de alcatifa de fibra sintética 100% polipropileno, de pêlo cortado, fabricada por processo tufting, fornecida em placas de 50x50 cm. Colocação em obra: com adesivo de contacto, sobre camada fina de nivelação.
Critérios considerados na determinação do preço da unidade de obra: O preço não inclui a camada fina de nivelação.
Inclui: Implantação e recorte do pavimento. Aplicação da cola. Colocação do pavimento. Resolução de encontros e pontos singulares. Eliminação e limpeza do material sobrante. Limpeza final do pavimento.
Critério de medição de projecto: Superfície útil, medida segundo documentação gráfica de Projecto.
Critério de medição de obra: Medir-se-á a superfície realmente executada segundo especificações de Projecto.

| Código | Un | Descrição | Rendimento | Preço | Importância |
|---|---|---|---|---|---|
| mt18dww010a | kg | Adesivo de contacto à base de resina acrílica em dispersão aquosa, para pavimento de borracha, linóleo, PVC, alcatifa e têxtil. (material) | 0.250 | 4.62 | 1.16 |
| mt18dte010l | m² | Alcatifa de fibra sintética 100% polipropileno, de pêlo cortado, fabricada por processo tufting, fornecida em placas de 50x50 cm. (material) | 1.050 | 37.12 | 38.98 |
| mo027 | h | Oficial de 1ª instalador de alcatifas e revestimentos têxteis. (mão de obra) | 0.238 | 22.68 | 5.40 |
| mo065 | h | Ajudante de instalador de alcatifas e revestimentos têxteis. (mão de obra) | 0.238 | 22.13 | 5.27 |
| % | % | Custos directos complementares | 2 % | 50.81 | 1.02 |
|  |  | Custos directos |  |  | 51.83 |
