# Enceramento de pavimento cerâmico poroso

- Propriedade do ficheiro: CYPE INGENIEROS, S.A.
- Formato: FIEBDC-3/2002
- Moeda: EUR
- Custos indirectos: 3.00 %
- IVA: 23.00 %

## R Revestimentos

### RS Pavimentos

#### RSY Reparações

**RSY021** m² Enceramento de pavimento cerâmico poroso.
Enceramento de pavimento cerâmico poroso localizado no exterior, através da aplicação de duas demãos de cera de polietilenoglicol, segundo as instruções e dosagens recomendadas pelo fabricante, para a protecção da superfície cerâmica, evitando o aparecimento de salitre e incrustações. Incluindo limpeza prévia do pavimento, com eliminação de partículas soltas, sem incluir a limpeza de manchas de gordura, eflorescências salinas e incrustações.
Inclui: Limpeza. Enceramento do pavimento.
Critério de medição de projecto: Superfície medida segundo documentação gráfica de Projecto.
Critério de medição de obra: Medir-se-á a superfície realmente executada segundo especificações de Projecto.

| Código | Un | Descrição | Rendimento | Preço | Importância |
|---|---|---|---|---|---|
| mt08lim090d | kg | Cera de polietilenoglicol, para encerar pavimentos. (material) | 0.250 | 7.72 | 1.93 |
| mo112 | h | Operário especializado construção. (mão de obra) | 0.119 | 21.98 | 2.62 |
| mo113 | h | Operário não qualificado construção. (mão de obra) | 0.059 | 21.45 | 1.27 |
| % | % | Custos directos complementares | 2 % | 5.82 | 0.12 |
|  |  | Custos directos |  |  | 5.94 |
