# Tratamento de acabamento superficial de pavimento de marmorite

- Propriedade do ficheiro: CYPE INGENIEROS, S.A.
- Formato: FIEBDC-3/2002
- Moeda: EUR
- Custos indirectos: 3.00 %
- IVA: 23.00 %

## R Revestimentos

### RS Pavimentos

#### RSY Reparações

**RSY042** m² Tratamento de acabamento superficial de pavimento de marmorite.
Reparação de pavimento de marmorite através de rebaixe com polidora e mola de 32 a 60 mm de grão, polimento basto para eliminar os arranhões do rebaixe com mola de 80 a 120 mm de grão, reposição do material de juntas, polimento fino com mola de 220 a 400 mm de grão e acabamento abrilhantamento com lã de aço. Inclusive enchimento de juntas após polimento basto, remoção de lamas procedentes do polimento fino e limpeza prévia ao abrilhantamento.
Inclui: Rebaixamento e polimento basto. Enchimento das juntas. Polimento fino. Limpeza. Abrilhantamento.
Critério de medição de projecto: Superfície medida segundo documentação gráfica de Projecto.
Critério de medição de obra: Medir-se-á a superfície realmente executada segundo especificações de Projecto.

| Código | Un | Descrição | Rendimento | Preço | Importância |
|---|---|---|---|---|---|
| mt09mcr235 | kg | Argamassa de juntas para pré-fabricados de betão e pedra artificial, composta de cimento, inertes, pigmentos e aditivos especiais. (material) | 0.150 | 2.47 | 0.37 |
| mq08war150 | h | Polidora para pavimentos de pedra natural ou de marmorite, composta por pratos giratórios aos que se acoplam uma série de mós abrasivas, refrigeradas com água. (equipamento) | 0.290 | 4.65 | 1.35 |
| mq08war155 | h | Polidora para polir ou abrilhantar pavimentos de pedra natural ou de marmorite, com prato de lã de aço ou esponja sintética. (equipamento) | 0.174 | 2.41 | 0.42 |
| op00lij010 |  | Lixadora-polidora. | 1.000 | 0.00 | 0.00 |
| mo037 | h | Oficial de 1ª polidor de pavimentos. (mão de obra) | 0.356 | 22.68 | 8.07 |
| mo075 | h | Ajudante de polidor de pavimentos. (mão de obra) | 0.119 | 22.13 | 2.63 |
| % | % | Custos directos complementares | 2 % | 12.84 | 0.26 |
|  |  | Custos directos |  |  | 13.10 |
