# Tecto falso contínuo para câmara frigorífica, de painéis sandwich isolantes, de aço

- Propriedade do ficheiro: CYPE INGENIEROS, S.A.
- Formato: FIEBDC-3/2002
- Moeda: EUR
- Custos indirectos: 3.00 %
- IVA: 23.00 %

## R Revestimentos

### RT Tectos falsos em interiores

#### RTG Contínuos, para câmaras frigoríficas

**RTG010** m² Tecto falso contínuo para câmara frigorífica, de painéis sandwich isolantes, de aço.
Tecto falso contínuo suspenso, para câmara frigorífica de produtos refrigerados com temperatura ambiente superior a 0°C, situado a uma altura menor de 4 m, constituído por: ESTRUTURA: perfis à vista, compreendendo perfis primários omega, de alumínio lacado recoberto de PVC, suspensos da laje ou elemento de suporte com tensores, varões roscados M10, de 100 cm, parafusos de olhal e cabo de aço galvanizado de 4 mm de diâmetro, PAINÉIS: painéis sandwich isolantes com encaixe macho-fêmea de aço pré-lacado, de 120 mm de espessura e 1130 mm de largura, Euroclasse B-s2, d0 de reacção ao fogo segundo NP EN 13501-1, formados por dupla face metálica de chapa de aço pré-lacado, acabamento com tinta de poliéster para uso alimentar, cor branca, de espessura exterior 0,5 mm e espessura interior 0,5 mm e alma isolante de poliuretano de 40 kg/m³ de densidade média.
Inclui: Marcação dos eixos da estrutura metálica. Sinalização dos pontos de ancoragem à laje ou elemento de suporte. Nivelação e suspensão dos perfis primários da estrutura. Corte dos painéis. Colocação dos painéis. Resolução de encontros e pontos singulares.
Critério de medição de projecto: Superfície medida entre paramentos, segundo documentação gráfica de Projecto, sem descontar aberturas para instalações.
Critério de medição de obra: Medir-se-á a superfície realmente executada segundo especificações de Projecto.

| Código | Un | Descrição | Rendimento | Preço | Importância |
|---|---|---|---|---|---|
| mt12ppa040ee | m² | Painel sandwich isolante com encaixe macho-fêmea de aço pré-lacado, de 120 mm de espessura e 1130 mm de largura, Euroclasse B-s2, d0 de reacção ao fogo segundo NP EN 13501-1, formado por dupla face metálica de chapa de aço pré-lacado, acabamento com tinta de poliéster para uso alimentar, cor branca, de espessura exterior 0,5 mm e espessura interior 0,5 mm e alma isolante de poliuretano de densidade média 40 kg/m³, remates e acessórios; para câmaras frigoríficas com condições de temperatura ambiente superior a 0°C. (material) | 1.050 | 35.54 | 37.32 |
| mt12psa050 | Ud | Kit composto por perfil omega de alumínio lacado recoberto de PVC, com placa de fixação, de 4 m de comprimento, 4 tensores, 4 varões roscados M10, de 100 cm, com duas porcas e uma anilha, 4 parafusos de olhal com ligação roscada de aço zincado M10, cabo de aço galvanizado de 4 mm de diâmetro e 25 m de comprimento e 16 fixadores de cabos de aço galvanizado, para montagem de tecto falso contínuo em câmara frigorífica de painéis sandwich isolantes, de aço. (material) | 0.450 | 105.00 | 47.25 |
| mt13ccg030e | Ud | Parafuso auto-roscante de 4,2x13 mm de aço inoxidável, com anilha. (material) | 10.000 | 0.04 | 0.40 |
| op00ciz010 |  | Tesoura. | 1.000 | 0.00 | 0.00 |
| op00roe010 |  | Roedora. | 1.000 | 0.00 | 0.00 |
| op00ato010 |  | Aparafusadora. | 1.000 | 0.00 | 0.00 |
| op00tal010 |  | Berbequim. | 1.000 | 0.00 | 0.00 |
| mo053 | h | Oficial de 1ª montador de pré-fabricados interiores. (mão de obra) | 1.157 | 23.31 | 26.97 |
| mo100 | h | Ajudante de montador de pré-fabricados interiores. (mão de obra) | 1.157 | 22.13 | 25.60 |
| % | % | Custos directos complementares | 2 % | 137.54 | 2.75 |
|  |  | Custos directos |  |  | 140.29 |
