# Tecto falso amovível de placas metálicas

- Propriedade do ficheiro: CYPE INGENIEROS, S.A.
- Formato: FIEBDC-3/2002
- Moeda: EUR
- Custos indirectos: 3.00 %
- IVA: 23.00 %

## R Revestimentos

### RT Tectos falsos em interiores

#### RTL Amovíveis, metálicos

**RTL015** m² Tecto falso amovível de placas metálicas.
Tecto falso amovível suspenso, situado a uma altura menor de 4 m, constituído por: ESTRUTURA: perfis à vista, com sola de 24 mm de largura, de aço galvanizado, cor branca, compreendendo perfis primários e secundários, suspensos da laje ou elemento de suporte com varões e suspensões; PLACAS METÁLICAS: placas de aço galvanizado pré-lacado, cor branca, de 1000x1000 mm, 0,5 mm de espessura e. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12fbh100eJxa | m² | Placa de aço galvanizado pré-lacado cor branca, de 1000x1000 mm e 0,5 mm de espessura, com canto para perfis à vista, para tectos falsos amovíveis. (material) | 1.020 | 15.07 | 15.37 |
| mt12fpg040hj | m | Perfil primário T 24 24x33x3700 mm, cor branca, de aço galvanizado, segundo EN 13964. (material) | 1.000 | 0.61 | 0.61 |
| mt12fpg040ka | m | Perfil secundário T 24 24x33x600 mm, cor branca, de aço galvanizado, segundo EN 13964. (material) | 1.000 | 0.61 | 0.61 |
| mt12fpg040kg | m | Perfil secundário T 24 24x33x1200 mm, cor branca, de aço galvanizado, segundo EN 13964. (material) | 1.000 | 0.61 | 0.61 |
| mt12fpg030hk | m | Perfil angular 24/24/3000 mm, cor branca, de aço galvanizado, segundo EN 13964. (material) | 1.000 | 0.49 | 0.49 |
| mt12psg210a | Ud | Suspensão para tectos falsos suspensos. (material) | 0.900 | 0.36 | 0.32 |
| mt12psg210b | Ud | Seguro para a fixação da suspensão, em tectos falsos suspensos. (material) | 0.900 | 0.04 | 0.04 |
| mt12psg210c | Ud | Ligação superior para fixar o varão à suspensão, em tectos falsos suspensos. (material) | 0.900 | 0.56 | 0.50 |
| mt12psg190 | Ud | Varão de suspensão. (material) | 0.900 | 0.37 | 0.33 |
| mt12psg220 | Ud | Fixação composta por bucha e parafuso 5x27. (material) | 0.900 | 0.06 | 0.05 |
| op00ato010 |  | Aparafusadora. | 1.000 | 0.00 | 0.00 |
| mo015 | h | Oficial de 1ª montador de tectos falsos. (mão de obra) | 0.306 | 23.31 | 7.13 |
| mo082 | h | Ajudante de montador de tectos falsos. (mão de obra) | 0.306 | 22.13 | 6.77 |
| % | % | Custos directos complementares | 2 % | 32.83 | 0.66 |
|  |  | Custos directos |  |  | 33.49 |
